# Umrüstung der Beleuchtung auf LED
Angebotsaufforderung (GAEB DA XML 3.1, DA83)
Projekt: 3NEP028
Währung: EUR
Auftraggeber: Freiburger Verkehrs AG, Besanconallee 99, 79111 Freiburg, D, Telefon 0761 4511-0
Erstellt mit: GXML Toolbox V3.3 R20230829, iTWO_64 V26.0.374, 16.10.2026

## Vorbemerkungen
Vorbemerkungen

Sanierung Hallenbeleuchtung in den betrieblichen
Straßenbahnwerkstatt und Buswerkstatt mit Sozialräumen

1. Inhalt
        - Vorbemerkungen
        - Leistungsverzeichnis
        - Beleuchtungspläne

2. Allgemeines
Bei dem Bauvorhaben handelt es  sich um die energetische Sanierung auf LED Beleuchtung für den Bereich der betetrieblichen Straßenbahnwerkstatt und Buswerkstatt mit Sozialräumen der Betriebswerkstatt-Straßenbahngebäude u. Buswerkstattgebäude in der Besançonallee 99, 79111 Freiburg.

Auf dem gesamten Betriebsgelände sind während der Bauzeit Busse und Straßenbahnen in Betrieb. Diese dürfen durch den Baustellenbetrieb auf keinen Fall behindert werden. Auf dem gesamten Betriebsgelände sowie in den einzelnen Gebäuden der Straßenbahnwerkstatt, Betriebswerkstatt-Straßenbahn, Buswerkstatt, Gleis- u. Fahrleitungswerkstatt und den Abstellhallen befinden sich Gleisanlagen mit Fahrleitungsanlagen ab/in ca. 5 m Höhe, diese steht permanent mit 750 V DC unter Spannung.
Im dem Sanierungsbereich / Baufeldern befindet sich auch zum Teil eine Fahrleitungsanlage und Arbeitsgruben sowie Dacharbeitsstände die bei den Ausführungsarbeiten zu berücksichtigen sind.

Für Materiallagerung steht in dem umgebauten Bereichen wenig Raum zur Verfügung. Weitere Möglichkeiten sind in Abstimmung mit dem AG festzulegen.

Auftraggeber (im folgenden AG) ist die Freiburger Verkehrs AG.

Projektsteuerung, Bauoberleitung und Bauüberwachung werden vom AG übernommen.

Vom AN muß für die gesamte Bauzeit ein deutschsprachiger Bauleiter zur Verfügung stehen. Dieser ist nachfolgend namentlich zu benennen:

Bauleiter des AN:  ....................................................................................

3. Kalkulationshinweise
Das Angebot muss alle im nachstehenden Leistungsverzeichnis (LV) beschriebenen und in den Plananlagen detailliert ersichtlichen Beleuchtungsanlagen, Lieferungen und Leistungen im betriebsfertigen Zustand und nutzungsgerechter Funktion umfassen.
Dabei sind insbesondere die Detailfestlegungen und Beschreibungen in der Ausschreibung, sowie die aufgeführten Anforderungen der Leuchten mit Leuchtmittel und Zubehör zu beachten.
Erforderliche Anträge, Genehmigungen, Prüfzeugnisse, Abnahme usw. sind vom Auftragnehmer vorzubereiten und abzuwickeln. Die anfallenden Kosten sind vom Auftragnehmer einzukalkulieren.

Positionen ohne besonderen Vermerk (z.B. Nur Liefern) sind mit Lieferung und Montage anzubieten.

Bei Positionen mit der Vorgabe eines Leitfabrikates/-typs gilt grundsätzlich der Zusatz "oder gleichwertig". Wird vom Bieter im Angebot kein Hinweis auf den angebotenen Typ/Fabrikat in die vorgesehenen Zeilen, bzw. als Anlage vermerkt, gilt das Leitfabrikat als angeboten. Zu sämtlichen vom Leitfabrikat abweichenden, im Angebot eingetragene Fabrikate/Typen sind bereits mit dem Angebot technische Datenblätter abzugeben, die den Nachweis der Vergleichbarkeit darstellen.

Der Nachweis der Gleichwertigkeit der angebotenen Fabrikate und Typen obliegt dem Anbieter. Die Gleichwertigkeit bezieht sich insbesondere auf Form, Farbe, Größe, Qualität, technische Eigenschaften, Wirtschaftlichkeit, Versorgung mit Ersatzteilen und auf die lichttechnischen Daten der Leuchten.
Die Entscheidung über die Anerkennung der Gleichwertigkeit trifft in jedem Fall der Auftraggeber.

In die Einheitspreise sind folgende Leistungen mit einzurechnen:
- Transport und Entladen aller Teile und Materialien
- Beseitigen des Verpackungsmaterials
- fachgerechte Entsorgen jeglichen Abfalls
  Trennung der einzelnen Bauteile Leuchten (Vorschaltgeräte, Leuchtmittel, Metalle,
  Kunststoffe usw.)
- Kleinmaterial wie Schrauben, Dübel, Klemmen und sonstiges.
- Hebebühne, Fahrzeuge, Maschinen, Werkzeuge, Gerüste, Leitern usw.

Sämtliche zur Lieferung anstehenden Teile sind vor der endgültigen Bestellung nochmals mit dem Auftraggeber bezüglich Ausführung, Farben sowie Stückzahlen etc. abzustimmen.

Die im LV angegebenen Massen können nicht verbindlich für die Bestellung übernommen werden.
Einheitspreise einschl. Entsorgung des anfallenden Verpackungsmaterials.
Kupfer ist als Festpreis anzubieten.

Der Bieter muss im Rahmen der Ausschreibung bzw. des Angebotes zum Submissionstermin nachfolgend aufgeführte Informationen in deutscher Sprache bzw. Muster dem Angebot beifügen:
- Eine ausführliche, technische Beschreibung einschließlich Abbildungen, Fotos und
  Lichtverteilungskurven. Der Auftraggeber behält sich vor, weitere technische Daten
  nachzufordern.
- Eine Montageanleitung
  Auf Anforderung ist ein betriebsbereites Funktionsmuster (Musterleuchte) mindestens
  über den Zeitraum bis zum Ablauf der Zuschlagsfrist zu liefern. Das Muster ist
  kostenfrei zur Verfügung zu stellen und nach Abschluss der Vergabe kostenfrei
  abzuholen.
- Zu sämtlichen Leitfabrikat abweichenden im Angebot eingetragenen Fabrikaten/
  Typen sind bereits mit dem Angebot die technischen Datenblätter abzugeben,
  Beleuchtungsberechnungen (DIALUX oder RELUX) der Leuchtdichten,
  Beleuchtungsstärken, Gleichmäßigkeiten und Blendwirkung in Papierform oder als
  Datensatz auf CD-ROM der Anlagen, kostenlose Muster sowie den Nachweis der
  Vergleichbarkeit darstellen.

Es wird zusätzlich zur gesetzlichen Gewährleistung eine Garantiezeit von mindestens 5 Jahren erwartet, in denen das Produkt frei von Material- und Verarbeitungsmängeln ist.

Die Baustelleneinrichtung sowie die Baustellensicherung (Absperrungen, Scherheitsschilder, Festlegungen Umbaubereich usw.), ist eigenverantwortenlich mit allen sicherheitstechnischen Maßnahmen für jeden Arbeitsbereich / Baufeld  im Bestand vorzunehmen.

Sämliche Arbeiten sind vorab mit der Bauleitung und dem Anlagenverantwortlichem abzustimmen, festzulegen und freizugeben.
Aus betrieblichen Gründen können kurzzeitige unterbrechen der Arbeiten notwendig sein.
Die Koordination, Abstimmungen und Unterbrechungen sind dabei mit in der Kalkulation einzurechnen und werden niocht gesondert vergütet.

4. Material- u. Produktqualität

Die technischen Produktdaten sind aus gesicherten Grundlage aus dem im ZVEI-Leitfaden und Vereinbarung der europäischen Leuchtenindustrie verwendenten Definitionen und festgelegten Begriffe sowie Meßverfahren nachzuweisen.

Die genannten Qualitäts- und Leistungsbeschreibungen sind bindend einzuhalten.
Die angegebenen Eigenschaften stellen die Mindestanforderung dar.

Es ist ein erklärtes Ziel, daß keine Stoffe verwendet werden, deren Inhalt ganz oder teilweise als gefährlicher Stoff der Gefahrenverordnung (Bundesgesetz- Blatt 1986 Nr. 47, Seite 1470 ff) aufgeführt sind.
Die Verwendung auf PVC bei Materialien ist wenn möglich zu verzichten.
Ein Nachweis bzw. Zertifizierung des Qualitätsmanagmentsysteme (QMS)  nach DIN EN ISO 9001 vorzulegen.

Die Nachhaltigkeit und Beschaffung der Materialien sind in mit den Unterlagen nachzuweisen.

Gewährleistungzeit für die gesamte Beleuchtungsanlage beträgt 5 Jahre. Die Ersatzteilelieferung ist mindestens für 10 Jahre zu gewährleisten.

5. Arbeiten im Bereich des Betriebhofes u. Betriebsgebäuden / Baufeld SW-Strab

Der sichere Betriebshofablauf mit Straßenbahn- und Omnnibusbetrieb ist jederzeit zu gewährleisten.

Einzelne Maßnahmen im Bauablauf sowie außerhalb des Baufeldes sind grundsätzlich im Vorfeld mit dem AG abzustimmen und bedürfen dessen Zustimmungen.

Mit Behinderungen ist durch den laufenden Betrieb (24 h) zu rechnen.

Die dadurch für die Arbeiten entstehenden Behinderungen sind in die Einheitspreise einzurechnen und in der Kalkulation zu berücksichtigen und werden nicht gesondert vergütet.
Das gesamte Betriebsgelände und den Betriebsgebäuden sowie die Zuwege sind freizuhalten.
Notwendige Sicherungen und Absperrungen für die Arbeiten z.B. Standorte für Hebebühnen, Demontage und Aufbau der Beleuchtungsanlage sind vor Arbeitsbeginn mit den zuständigen Stellen (Bauleitung u. Anlagenverantworlichen) abzuklären.
Eine sichere Führung der Verkehrswege sowie betrieblichen Arbeiten und Abläufen im laufenden Betrieb und Arbeitsprozess sowie von Bussen, Schienenfahrzeugen, Kraftfahrzeugen, Radfahrern und Fußgängern ist zu gewährleisten. Alle Arbeiten sind  der Bauleitung vor Beginn der Arbeiten anzumelden und freizugeben lassen, wenn es der Betriebsablauf (Bahn- oder Straßenbetrieb) erfordert, sind die Arbeiten auch außerhalb der üblichen Arbeitszeiten durchzuführen und gegebenfalls kurzfristig zu unterbrechen.

6. Bauablauf und Termine

Die Arbeiten (Umrüstung/Austausch der Leuchten / Lichtbänder auf LED) ist in einzelne Teilbereiche und Arbeitsbereiche vorgesehen.
Die genauen Arbeitsbereiche werden vom Werkstattmeister und der Bauleitung festgelegt, diese sind in mehrere Teilbereiche (max. 2 Lichtbänder) vorgesehen.
Kleinere Bereiche oder Räume können im gesamten erfolgen.
Es ist jedoch zu beachten, dass die Grundbeleuchtung (Arbeitsschutz und Arbeitsstättenrichtlinie) bei den Arbeiten eingehalten werden.
Die Werstattarbeiten vom Unternehmen / Auftraggeber haben dabei Vorrang und dürfen nicht behindert werden.
Einschränkungen und Behinderungen bei der Ausführung sind rechtzeitig der Bauleitung und dem Werkstattleiter zu melden, damit die Arbeiten ohne wesentliche und größere Unterbrechungen gewährleistet sind.

Baubablauf und Baufortschritt
Die Arbeiten sind mit allen am Projekt beteiligten gemeinsam mit dem AG zu koordinieren. Es ist mit einem nicht kontinuierlichem Bauablauf zu rechnen. Die Kosten für evtl. Bauunterbrechungen sind in die Einheitspreise einzurechnen. Nachträgliche Forderungen aufgrund der Unterbrechungen können nicht geltend gemacht werden.

Die terminlichen und technischen Details sowie Koordinierung ist rechtzeitig direkt mit der Bauleitung zu klären und festzulegen.
Arbeitsbeginn und Arbeitsbereiche nach vorheriger Anmeldung und Freigabe beim AG.
Insgesamt ist der Arbeitsaublauf und die Ausführungszeiten mit der VAG abzustimmen.

Die Ausführung der einzelnen Bereiche bzw. Umbau/Austausch der Leuchten /Lichtbänder können entsprechend den betrieblichen Abläufen und Anforderungen installiert werden.
Die Ausführungszeiten der umgebauten Bereiche muss während der Modernisierung so kurz wie möglich sein, bedingt durch den Arbeitsschutz ist die Grundbeleuchtung, Arbeitsschutz und Arbeitsstättenrichtlinie einzuhalten und zu gewährleisten.
Die Funktion der Beleuchtung in den nicht umgebauten Bereich muss erhalten bleiben.

Die Ausführung der Arbeiten beginnen ab Anfang KW 48, 2026 und müssen bis spätstens Ende KW 8, 2026 abgeschlossen sein.
Die einzelnen Teilbereiche werden nach Auftragsvergabe festgelegt.

7. Umfeld

Eine Ortsbesichtigung vor Angebotsabgabe wird dringend empfohlen, um bauliche Besonderheiten Montagemöglichkeiten, Arbeitszeiten, Bahnbetrieb etc. abzuklären
Dabei ist zu berücksichtigen, dass die Ausführung im Wesentlichen dem Bestand entsprechen soll.
Die örtlichen Gegebenheiten werden bei einer Ortsbesichtigung durch einen Mitarbeiter der Freiburger Verkehrs AG erläutert. Der Termin wir auf besondere Nachfrage bekannt gegeben. Weitere Auskunft erteilt:

Hr. Wilczek, Tel.: 0761 / 4511-138

Nachforderungen des Auftragnehmers, die aufgrund mangelnder Kenntnis über die Örtlichkeiten entstehen, sind ausgeschlossen.

8. Vorschriften, Richtlinien und Gutachten

Bei der Ausführung sind die am Tage der Angebotsabgabe gültigen Vorschriften und Richtlinien sowie anerkannten Regeln der Technik einzuhalten.
Für die Einhaltung der Vorschriften und Richtlinien ist der Auftragnehmer voll verantwortlich.

Dies sind insbesondere:
- Alle VDE-Vorschriften in der neuesten gültigen Fassung und DIN-Normen
- Die Richtlinien des VDEW
- Die Bestimmungen und Empfehlungen des zuständigen VNB
- VBG 38a " UVV Arbeiten im Bereich von Gleisen "
- Arbeitsstättenrichtlinien-und verordnungen § 10 und 11
- Richtlinien des Hauptverbandes der gewerbl. Berufsgenossenschaften und des GUV
- Unfallverhütungsvorschrift VBG 1 " Allgem. Vorschriften " § 28 und 29
- DIN, VDI, VDE, TAB, VOB, VDV, BO-Strab
- Die geltenden Richtlinien des örtlichen EVU
- Die LAR Leitungsanlagenrichtlinie
- Baurechtliche und behördliche Vorschriften
- Vorschriften VdS.

Die Anlage ist unter Beachtung der einschlägigen, grundlegenden Sicherheits- und Gesundheitsanforderungen der EG-Richtlinien zu erstellen und einzubauen.
Nach Erfüllung aller Anforderungen ist die EG Konformitätserklärung auszustellen und die CE-Kennzeichnung anzubringen.
Vor Beginn der Arbeiten erfolgt eine Sicherheitseinweisung des AN durch den AG.

9. Installation allgemein

Bei der Ausführung sind die am Tage der Angebotsabgabe gültigen Vorschriften und Richtlinien sowie anerkannten Regeln der Technik einzuhalten.

Alle Geräte, Betriebsmittel und Leuchten sind entsprechend ihrer Anforderungen ausgewählt.
Aufhängungen und Befestigungen für die Leuchten und Lichtbänder müssen mit zugelassenen Befestigungen an Trapezblechen, Stahlkonstruktionen, Halfenschienen usw. für den entsprechenden Untergrund ausgelegt sein und montiert werden.

Die erforderlichen Stark- und Schwachstromleitungen müssen auf einem gemeinsamen Trägersystem entsprechend den VDE-Vorschriften getrennt bzw. mit Abstand verlegt werden.
Durchdringungen von Brandabschnitten müssen mit einem zugelassenen Brandschott verschlossen werden.
Sämtliche Installationsgeräte müssen das VDE-Prüfzeichen oder ein gleichwertiges Euronormzeichen tragen sowie den Vorschriften der Berufgenossenschaften entsprechen.
Das Leitungsnetz für die Anpassung bzw. Ergänzung an die neuen Lichtbänder bis zu den Abzweigdosen sind zu berücksichtigen.

Alle erforderlichen zusätzliche Befestigungsmaterial, Bohrungen bis 30 mm in Stahl und Beton, die für die Montage der Leuchten bzw. Lichtbänder und die Verlegung der Leitungen, Installationsrohre, sowie die Montage von Gehäusen und Abzweigdosen für Installationsgeräte, erforderlich sind, sind in die Einheitspreise mit einzukalkulieren.

Mit Montage und Aufbau der neuen Beleuchtungsanlagen sind die vorhandenen Zuleitungen der einzelnen Stromkreise für die Leuchten bzw. Lichtbänder ein rechnerische Nachweis, über den Schutz durch Abschaltung sowie die Messung u. Prüfung nach DIN VDE 0100 zu erbringen.

Die Leitungsverlegung erfolgt auf Putz als Sichtmontage, größtensteil in vorhandenen Rohren, Steigtrassen und Kabelrinnen und Kabelkänäle sowie auf Weitspannkabelleitern / Weitspannkabelrinnen.
Zu den Leuchten/Lichtbänder bzw. Anschluß-Netzeinspeiseteile Leuchten ist die Kabelverlegung mit Kunststoff-Rohren an den Ketten- oder Seilabhängungen oder Wänden/Decken aus Stahl oder Beton, einschließlich anschließen mit allem erforderlichem Befestigungs- u. Anschlußmaterial und Zubehör zu berücksichtigen.

Aufgrund der bestehenden Installation der verschiedenen Anlagenteile sowie ständiger Betrieb in den bestehenden Gebäuden ist mit Behinderungen bei der Installationsmontage zurechnen.
Der erhöhte Zeitaufwand für die Montage, Absprache und Koordinierung ist im Angebot mit einzukalkulieren und wird nicht gesondert vergütet.

Für die Montage ist die Beschaffung und Bereitstellung von Hebebühnen, Gerüsten und Leitern für Montagehöhe bis ca. 8 m, sowie die erforderlichen Geräte, Maschinen, Werkzeuge, Hilfsmittel in die Einheitspreise einzukalkulieren.

Sollten Löcher bzw. Deckenaussschnitte oder dergleichen notwendig sein, sind diese mit der Bauleitung abzustimmen.
Bei Bohrungen und Montage von Installationsmaterial, ist vorab mit der Bauleitung abzustimmen und genehmigen zu lassen sowie darauf zuachten, dass die Bausubstanz nicht beschädigt wird.

Sämtliche Positionen beinhalten das Einführen der Kabel in die Leuchten, Anschlußkästen usw..
Die angebotenen Kabel- und Leitungstypen entsprechen den gültigen europäischen Normen.

Die vorhandenen Leitungen und Kabel sind vom AN auf Einhaltung der in den EN-Normen festegelegten Abschaltbedingungen, bzw. Belastungsgrenzen und Spannungsfall zu prüfen.

Der Potentialausgleich der neuen Geräte und Anlagen (Beleuchtungsanlage/Lichtbänder) sind zu beachten und in die Erdungsanlage einzubeziehen.
Die im LV angegebenen Mengen sind nicht verbindlich und müssen vor Bestellung mit der AG nochmals abgestimmt und festgelegt werden.

Kupfereinsatz erfolgt zu Festpreisen.

10. Beleuchtungsanlagen

Alle Leuchten müssen der IMQ-ENEC-Zulassung entsprechen. Leuchten mit Erstzulassungen durch ausländische Prüfstellen müssen vom VDE durch einen CCA-Ausweis zugelassen sein.

Es dürfen nur Leuchten angeboten werden welche nach DIN/VDE 0711,
EN 60598, VDE 0710, VDE 0712 erfolgreich geprüft und zugelassen wurden.

Bei Leuchten mit Vorschaltgeräten/LED-Treiber sind die für den Montageort vorgeschriebenen Funkentstörgrade einzuhalten, entsprechende zusätzliche Maßnahmen bei Nichteinhaltung des Funkentstörgrades durch die Leuchten zur Herstellung des geforderten Funkentstörgrades obliegen dem Auftragnehmer.

Die Betriebssicherheit von Leuchten ohne Prüfzeichen muss durch ausführliche Temperaturmessprotokolle entsprechend DIN/VDE 0711 dokumentiert werden.
Die Netz-Nennspannung der Leuchten muss der gültigen DIN IEC 38 (IEC-Nennspannungen), 230V bei 50Hz entsprechen.

Die Beleuchtungsanlage wird komplett mit LED-Leuchten entsprechend dem in der DIN EN 12464-1, DIN 5035, ASR 7/3, BGR 131 geforderten Beleuchtungsstärken für die einzelnen Tätigkeiten, Auflagen u. Arbeitsfelder ausgelegt.
Alle Leuchten müssen VDE - geprüft sein. Die Schutzart der einzelnen Leuchten ist entsprechend den Anforderungen ausgewählt.

Die Beleuchtung der einzelnen Bereiche erhalten LED Licht-Bänder mit Dali-Vorschaltgeräten  und 13poligem Verdrahtungssystem spritzwassergeschützt mindest Anforderungen IP 54.
In den Büro sind Pendelleuchten und in den Sozialräumen Anbau-Einbau-Doynlight und Lichtleisten vorgesehen.
Im Bereich der Nassbereichen werden Anbau Feuchtraumleuchten mit erhöhter Schutzart installiert.

Die Leuchtmittel (LED- Stripe) sowie die Treiber der Leuchten müssen getrennt/separat gewechselt bzw. getauscht werden können.
Für die Wartungsarbeiten ist eine Ersatzteilbeschaffung auf mindesten 10 Jahre zu gewährleisten, hierzu ist auch die Kreislaufwirtschaft der Produkte zu beachten und einzuhalten.

Die Lichtbänder bzw. Leuchtengruppen werden über Abzweigdosen mit den entsprechenden Kabel aufgeschaltet. In den Lichtbändern  ist separat auch die Notbeleuchtung integriert. Die Aufteilung und Schaltgruppen der Grundbeleuchtung und einzelnen Schaltstufen der Leuchten erfolgt analog zum Bestand und ist vorab zu prüfen und festzuhalten. Die Bedienung erfolgt über das vorhandene Beleuchtungs-Tableau mit Zuordnung der Schaltstufen und Gruppen sowie Schalter/Taster Aufputz.
Die Lichtregelung bzw. Lichtsteuerung wird in einzelnen Bereichen über vorhandenen KNX-Präzensmelder sowie über Präzens- u. Bewegungsmelder realisiert.
Die Montage mit Bohrungen aín der abghängten Decke ist dafür vorgesehen. Die Programmierung erfolgt bausetig.

Die Leuchtenmontage erfolgt an der Decke/Kabelrinne direkt oder abgehängt mittels Ketten- oder Seilabhängungen an Trapezblech, Stahlkonstruktion, Betonkonstruktion an der vorhandenen Abhängungen.
Zum Teil sind diese Abhängungen noch anzupassen.
In den Burös und Sozialräumen werden an der abgehängten Decke angebaut bzw. eingebaut.
Auslgeung der Befestigungen nach Erforderniss und der örtlichen gegebenheiten.

Sämtlich erforderliches Material, Maschinen, Geräte, Hebefahrzeuge / Hebebühnen und Gerüste bzw. Fahrzeuge sowie zugelassenes Befestigungsmaterial und sonstiges systembezogenes Zubehör, die für die Montage der Leuchten erforderlich sind ein zukalkulieren.

11. Demotagearbeiten

Die vorhandene Beleuchtungsanlage mit Tragschiene und allem Zubehör einschließlich Befestigungsmaterial ist zu demontieren.
Das Abklemmen und prüfen der Zuleitungen, sowie der Rückbau und verwahren der Kabel ist zu berücksichtigen.
Die Demontagearbeiten sind mit der Bauleitung abzustimmen und freigeben zulassen.

Bei den Demontagearbeiten ist unbedingt darauf zu achten, dass keine Beschädigungen an nicht zu demontierten Teilen entstehen.
Eine gewisse Schwierigkeit besteht dadurch, dass erhöhte Vorsicht bei den Demontagearbeiten, teilweise Ortung von verlaufenden Leitungen erforderlich werden, der erhöhte Zeitaufwand bei der Demontage muss mit einkalkuliert werden.

Die demontierten Teile sind nur nach Rücksprache mit der Bauleitung zum ordnungs- und vorschriftsgemäßen Entsorgen abzutransportieren und nach zuweisen.

Die erforderlichen Werkzeuge, Geräte, Maschinen, Gerüste und Hebefahrzeuge/ Hebebühnen bis zu 8 m Höhe sowie Hilfsmittel sowie Entsorgung mit Transport, Verpackungsmaterialien und sonstige Zubehörteile sind in der Kalkulation zu berücksichtigen und werden nicht gesondert vergütet.

12. Prüfungen und Messungen

Vor der Übergabe an den AG sind die Anlagen gemäß DIN 18382 und 18384 zu prüfen. Insbesondere sind  DIN VDE 0100, zu berücksichtigen.
Die Beleuchtungsanlage ist vor Bestellung der Leuchten für die einzelnen Bereiche eine Beleuchtungsberechnung nach DIN EN 12464 zu erstellen/nachzuweisen und vorzulegen.
Nach dieser Grundlage und Freigabe durch den AG kann die Bestellung erfolgen.
Nach Montage ist eine örtliche Messung vorzunehmen und in den Revisioonsplänen festzuhalten und zu dokumentieren.
Spätestens zur Abnahme müssen die entsprechenden Prüfberichte und Meßprotokolle vorgelegt werden.

13. Planunterlagen
Folgende Planunterlagen sind mit dem Angebot vorzulegen:
- Zertifikatte (Qualitätsmanagementsystem nach ISO 9001
- Datenblätter mit allen Angaben Leuchten
- Nachweise CE-, REACH- und RoHS-Kennzeichnung

Folgende Planunterlagen werden nach Auftragsvergabe zur Verfügung gestellt
können jedoch nach Absprache beim AG eingesehen werden:
- Stromlaufplan der Netzverteiler
- Elektroinstallationspläne u. Übersichtschematas mit Beleuchtungsanlage

Folgende Planunterlagen sind vom AN vor der Ausführung dem Auftraggeber zur Genehmigung vorzulegen:
- Stücklisten
- Kontruktionspläne
- Anordnungsplan
- Beleuchtungsberechnungen (Nachweis)

Folgende Planunterlagen sind vom Auftragnehmer zur Abnahme vorzulegen
- Wie im LV beschrieben

Werden die im LV geforderten Unterlagen vom Auftragnehmer nicht rechtzeitig zur Abnahme vorgelegt, so wird zunächst die Schlußrechnung zurückgehalten. Wird trotz Aufforderung die Vorlage der Unterlagen weiterhin verzögert oder diese nicht vorgelegt, so werden diese vom Auftraggeber selbst erstellt. Der hierfür anfallende Aufwand wird dem Auftragnehmer an der Schlussrechnung abgezogen.

14. Aufmaß und Abrechnung

Die Aufmaße sind vom AN in die entsprechenden Pläne mit Länge und Kabeltyp sowie Stücklisten nachvollziehbar einzutragen. Bei Kabel und Leitungen ist jedes einzelne Kabel- und oder Leitungsstück extra mit Angabe von Anfang und Ende aufzumessen.

Alle vom AN in Rechnung gestellten Positionen sind durch unterzeichnete Aufmaße bei Abschlags- und Schlussrechnungen zu belegen. Die Vergütung erfolgt ausschließlich auf vom AG und AN unterzeichneten Aufmaße. Die Rechnungen (auch Abschlagszahlungen) sind kumuliert vorzulegen.

15. Immissionsschutz

Es ist sicherzustellen, dass durch geeignete Maßnahmen im Arbeitsablauf die Verkehrs,- Staub- und Lärmbelästigungen auf ein Minimum beschränkt bleiben. Alle Auflagen zur Erfüllung mit Nebenleistungen sind in die entsprechenden Einheitspreise einzurechnen.

Der AN ist verpflichtet das Immissionsschutzgesetz einzuhalten.

Die "Allgemeine Verwaltungsvorschrift zum Schutz gegen Baulärm" ist zu beachten. Baumaschinen müssen der "Baumaschinenlärmverordnung" (15. BImSchV) entsprechen.
Der Einsatz von geräuschvollen Baumaschinen hat der Auftragnehmer rechtzeitig der Bauüberwachung anzuzeigen.

16. Gefährdungsbeurteilung

Vom AN ist vor Baubeginn eine Gefährdungsbeurteilung und festgelgte Schutzmaßnahmen nach Arbeitsschutzgesetz vorzulegen.

## 02 Sanierung LED-Beleuchtung BW-Strab u. Buswerkstatt
Datum: 16.10.2026

### 1 Sanierung auf LED-Leuchten BW-Strab u. Buswerkstatt

#### Bereich 1.1 Demontage

*Hinweis: Demontagevorbemerkungen*
Demontagevorbemerkungen

Die Brandschutz- und Sicherheitsvorschriften sowie die
entsprechenden Unfallverhütungsvorschriften sind zu
beachten.

Alle demontierten Teile müssen nach Materialien
(Metall, Edelmetall, Kunststoff, Elektronik usw.) getrennt werden.

Bei der Entsorgung sind die gesetzlichen bzw. örtlichen
Richtlinien zu beachten und gegebenen falls zu
bescheinigen.

Die Demontage und Entsorgung umfaßt alle
vorhandenen Anlagen und Einrichtungen,
mit den dazugehörigen Materialien der Beleuchtungsanlage wie Tragschiene, mit Abhängungen, Beleuchtungskörper, Leitungsnetz, Installationssysteme, Installationszubehör (Rohre, Kanäle, Dosen, Abzweigkästen, Schalt- und
Steckgeräte usw.) sowie allem Befestigungsmaterial und erforderlichem Zubehör.

Systemgebundene Kleinmaterialien sind mit zu
demontieren und entsorgen; dies ist entsprechend in
den Einheitspreisen einzukalkulieren.

Vor den Demontagearbeiten sind die entsprechenden
Stromkreise spannungslos zu machen und die
Betriebsmittel abzuklemmen.

Bei den Demontagearbeiten ist unbedingt darauf zu
achten, daß keine Beschädigungen an nicht zu
demontierenden Teilen entstehen.

Die demontierten Teile sind ordnungs- und
vorschriftsgemäßen Entsorgen abzutransportieren.
Vor dem Abtransport der demontierten Teile ist mit dem Bauherren abzustimmen ob Bauteile an den Bauherren übergeben werden.

Die erforderlichen Werkzeuge, Geräte, Maschinen, Gerüste und Hebefahrzeuge/ Hebebühnen bis zu 8 m Höhe sowie Hilfsmittel und sonstige Zubehörteile sind in der Kalkulation zu berücksichtigen.

Wiederverwertbare Leuchten und Installationsmaterial
sind dem Auftraggeber nach Abstimmung
gegebenenfalls zu überlassen. Die wiederverwertbaren
Leuchten sowie Installationsmaterial sind ohne
Beschädigung zu demontieren und vollständig
zusammengebaut in dem bauseitigem Lagerraum
unterzubringen. Eine Beschädigung durch
unsachgemäße Lagerung muß durch entsprechende
Maßnahmen, z. B. Verpackung ausgeschlossen werden.

Im Preis müssen alle anfallenden Kosten, wie
Entsorgungsgebühren, Transportkosten zur Entsorgungstelle, Hebebühnen, Gerüste usw. enthalten sein. Eine zusätzliche Vergütung zum Angebotspreis erfolgt nicht.

**1.1.10 Demontage und Entsorgung von Kabel und Leitungen in auf Putz Rohre und Kanäle**
Demontage und Entsorgung
von Kabel und Leitungen in auf Putz
Rohren, Kanälen und Kabelrinnen
Leitungen von 3-7 / 1,5 bis 4,0 qmm
Menge: 100,000 m

**1.1.20 Demontage und Entsorgung von Abzweigkästen a.p.**
Demontage und Entsorgung
von Auf-Putz Abzweigkästen Dimension: b x h = 70 x 70
mm bis 200 x 200 mm,
Anschlußdosen (Schwach- u. Starkstrom),
demontieren und entsorgen,
einschließlich abklemmen u. verwahren der Kabel u. Leitungen sowie allem Befestigungsmaterial,
Entsorgung erfolgt nach Angabe der Bauleitung.
Alles hierfür erforderliche Material u. Werkzeuge sind zu berücksichtgen.
Menge: 25,000 St

**1.1.30 Demontage und Entsorgung von Kabelverlegesysteme**
Demontage und Entsorgung
von Rohren und Kanäle (Kunststoff/Stahl/ALU) Nenngröße EN 16 bis EN 40 und Kanäle von 15x15 bis 40x60mm, einschl, der Befestigungsmaterialien und Zubehör,
vorschriftsmäßige Entsorgung nach Freigabe der Bauleitung
Menge: 50,000 m

*Hinweis: Demontage Beleuchtungsanlage*
Demontage bestehender Beleuchtungsanlage

dies beinhaltet die Demontage am Standort und Abtransport von der Baustelle, fachgerechte Entsorgung der Leuchten mit Zubehör, einschließlich erforderlichen Geräte, Maschinen und Hebefahrzeuge/Hebebühnenbis zu 8 m Höhe und Hilfsmittel,
und sonstige Zubehörteile.

**1.1.40 Demontage Lichtband 1/ 2 x 36/ 58 W, 1 längig, Länge ca. 1,8 m**
Demontage des Lichtband 1-längig, Länge ca. 1,8 m, mit Tragschiene, Leuchten 1/ 2 x 36/ 58 W  Leuchtmittel und Zubehör,
bestehend aus 1 Stück Feuchtraumleuchten,
demontieren auf einer Höhe bis zu 8 m,
mit Befestigungsmaterial sowie allem systembezogenem Zubehör und der Abhängungen,
einschließlich die interne Leuchtenverkabelung zurückziehen und verwahren bis zur Abzweigdose oder Kabelrinne, sowie, Hubsteiger, Hebebühne, Gerüste oder Leiter je nach Erfordernis,
fachgerechte Entsorgung, einschl. Aufladen und Abtransport
demontieren und nach Freigabe der Bauleitung entsorgen

(EG 0.76, EG 0.31 + EG 0.30)
Menge: 2,000 St

**1.1.50 Demontage Lichtband 1/ 2 x 36/ 58 W, 2 längig, Länge ca. 3,3 m**
Demontage des Lichtband 2-längig, Länge ca. 3,3 m, mit Tragschiene, Leuchten 1/ 2 x 36/ 58 W  Leuchtmittel und Zubehör,
bestehend aus 2 Stück Feuchtraumleuchten,
demontieren auf einer Höhe bis zu 8 m,
wie vor beschrieben.

demontieren und nach Freigabe der Bauleitung entsorgen

(Kleinfahrzeuge, EG 0.76 u. EG 0.33)
Menge: 9,000 St

**1.1.60 Demontage Lichtband 1/ 2 x 36/ 58 W, 3 längig, Länge ca. 4,8 m**
Demontage des Lichtband 3-längig, Länge ca. 4,8 m, mit Tragschiene, Leuchten 1/ 2 x 36/ 58 W  Leuchtmittel und Zubehör,
bestehend aus 3 Stück Feuchtraumleuchten,
demontieren auf einer Höhe bis zu 8 m,
wie vor beschrieben.

demontieren und nach Freigabe der Bauleitung entsorgen

(WerkstatthalleI + II, EG 0.77 u. EG 0.76)
Menge: 53,000 St

**1.1.70 Demontage Lichtband 1/ 2 x 36/ 58 W, 4 längig, Länge 6,3 m**
Demontage des Lichtband 4-längig, Länge ca. 6,3 m, mit Tragschiene, Leuchten 1/ 2 x 36/ 58 W  Leuchtmittel und Zubehör,
bestehend aus 4 Stück Feuchtraumleuchten,
demontieren auf einer Höhe bis zu 8 m,
wie vor beschrieben.
demontieren und nach Freigabe der Bauleitung entsorgen

(EG 0.77 u. EG 0.34)
Menge: 4,000 St

**1.1.80 Demontage Lichtband 1/ 2 x 36/ 58 W, 6 längig, Länge 9,3 m**
Demontage des Lichtband 6-längig, Länge ca. 9,3 m, mit Tragschiene, Leuchten 1/ 2 x 36/ 58 W  Leuchtmittel und Zubehör,
bestehend aus 6 Stück Feuchtraumleuchten,
demontieren auf einer Höhe bis zu 8 m,
wie vor beschrieben.
demontieren und nach Freigabe der Bauleitung entsorgen

(Werkstatthalle)
Menge: 1,000 St

**1.1.90 Demontage Lichtband 1/ 2 x 36/ 58 W, 7 längig, Länge 10,8 m**
Demontage des Lichtband 7-längig, Länge ca. 10,8 m, mit Tragschiene, Leuchten 1/ 2 x 36/ 58 W  Leuchtmittel und Zubehör,
bestehend aus 7 Stück Feuchtraumleuchten,
demontieren auf einer Höhe bis zu 8 m,
wie vor beschrieben.
demontieren und nach Freigabe der Bauleitung entsorgen

(EG 0.31 + EG 0.30)
Menge: 1,000 St

**1.1.100 Demontage Lichtband 1/ 2 x 36/ 58 W, 9 längig, Länge 13,8 m**
Demontage des Lichtband 9-längig, Länge ca. 13,8 m, mit Tragschiene, Leuchten 1/ 2 x 36/ 58 W  Leuchtmittel und Zubehör,
bestehend aus 9 Stück Feuchtraumleuchten,
demontieren auf einer Höhe bis zu 8 m,
wie vor beschrieben.
demontieren und nach Freigabe der Bauleitung entsorgen

(Werkstatthalle I u. EG0.35)
Menge: 3,000 St

**1.1.110 Demontage Lichtband 1/ 2 x 36/ 58 W, 20 längig, Länge 30,3 m**
Demontage des Lichtband 20-längig, Länge ca. 30,3 m, mit Tragschiene, Leuchten 1/ 2 x 36/ 58 W  Leuchtmittel und Zubehör,
bestehend aus 20 Stück Feuchtraumleuchten,
demontieren auf einer Höhe bis zu 8 m,
wie vor beschrieben.
demontieren und nach Freigabe der Bauleitung entsorgen

(EG0.31 + EG0.30)
Menge: 1,000 St

**1.1.120 Demontage Feuchtraum-Anbau- Hängeleuchte 1/ 2 x 36/ 58 W**
Bauseits montierte u. vorhandene Freuchtraum- Anbau- Hängeleuchte 1/ 2 x 36/ 58 W mit Leuchtmittel, Montage als Einzelleuchte abgehängt mittels Stahlseilen oder Ketten oder auf Tragschiene demontieren auf einer Höhe bis zu 8 m,
einschließlich abklemmen und verwahren der Kabel, mit Befestigungsmaterial sowie allem Zubehör,
Hubsteiger, Gerüste oder Leiter je nach Erfordernis,
fachgerechte Entsorgung, einschl. Aufladen und Abtransport
demontieren und nach Freigabe der Bauleitung entsorgen

(BW-Strab u. Buswerkstatt)
Menge: 535,000 St

**1.1.130 Demontage Feuchtraum-Anbau-/Wandleuchte 1/ 2 x 36/ 58 W**
Bauseits montierte u. vorhandene Freuchtraum- Anbau- Wandleuchte 1/ 2 x 36/ 58 W mit Leuchtmittel, Montage als Einzelleuchte mittels Ausleger oder direkt an Wand demontieren auf einer Höhe bis zu 8 m,
einschließlich abklemmen und verwahren der Kabel, mit Befestigungsmaterial sowie allem Zubehör,
Hubsteiger, Gerüste oder Leiter je nach Erfordernis,
fachgerechte Entsorgung, einschl. Aufladen und Abtransport
demontieren und nach Freigabe der Bauleitung entsorgen

(Waschanlage u. EG0,78 + EG0.79)
Menge: 9,000 St

**1.1.140 Demontage Anbau-Lichtleiste 1 x 30/ 36 W**
Bauseits montierte u. vorhandene Anbau-Lichtleiste 1 x 30/ 36 W mit Leuchtmittel, Montage als Einzelleuchte an der abgehängten Decke demontieren auf einer Höhe bis zu 3 m,
einschließlich abklemmen und verwahren der Kabel, mit Befestigungsmaterial sowie allem Zubehör,
Hubsteiger, Gerüste oder Leiter je nach Erfordernis,
fachgerechte Entsorgung, einschl. Aufladen und Abtransport
demontieren und nach Freigabe der Bauleitung entsorgen

(EG0.68 + EG0.67 + EG0.70 + EG0.71 + EG0.73 + EG0.66 + EG0.63 + EG0.61)
Menge: 16,000 St

**1.1.150 Demontage Einbau-Downlight 1/2 x 18/ 26 W**
Bauseits montierte u. vorhandene Einbau-Downlight 1/2 x 18/ 26 W mit Leuchtmittel, Montage als Einzelleuchte in der abgehängten Decke demontieren auf einer Höhe bis zu 3 m,
einschließlich abklemmen und verwahren der Kabel, mit Befestigungsmaterial sowie allem Zubehör,
Hubsteiger, Gerüste oder Leiter je nach Erfordernis,
fachgerechte Entsorgung, einschl. Aufladen und Abtransport
demontieren und nach Freigabe der Bauleitung entsorgen

(EG0.68 + EG0.67 + EG0.70 + EG0.71 + EG0.73 + EG0.66 + EG0.63 + EG0.61 + EG0.65 + EG0.64 + EG0.62 + EG047)
Menge: 27,000 St

**1.1.160 Demontage Pendelleuchte 1/3 x 28/ 45 W**
Bauseits montierte u. vorhandene Pendelleuchte bzw. Hängeleuchte 1/ 3 x 28/ 45 W mit Leuchtmittel, Montage als Einzelleuchte abgehängt mittels Stahlseilen demontieren auf einer Höhe bis zu 3 m,
einschließlich abklemmen und verwahren der Kabel, mit Befestigungsmaterial sowie allem Zubehör,
Hubsteiger, Gerüste oder Leiter je nach Erfordernis,
fachgerechte Entsorgung, einschl. Aufladen und Abtransport

(EG0.41 + EG0.43 + EG0.46 + EG0.49 + EG0.44 + EG0.42 + EG0.48 + EG0.40)
Menge: 19,000 St

#### Bereich 1.2 Installationsmaterial mit Zubehör

*Hinweis: Installationssysteme*
Installationssysteme

Montagehöhen:
Für die Montage ist die Beschaffung und Bereitstellung
von Hebebühnen, Gerüsten und Leitern mit allem erforderlichem Zubehör wie Absperrmaterialen, Hebewerkzeuge, Maschinen, Geräte usw. für Montagehöhe
bis ca.8,0 m in die Einheitspreise mit einzukalkulieren.

Zu den einzelnen Anlagenteile sind Alu-Rohre mit dem dazugehörigen und erforderlichem Befestigungsmaterial mit Zubehör (Endkappen, Bügel-Schellen, Schrauben mit Zubehör usw.) zu verwenden.

Die Verlegung erfolgt an Betonstützen, Beton-Wände/Decken und an Stahlkonstruktionen sowie Stahlseil- oder Kennabhängungen sind zu berücksichtigen.
Bohrungen und Ausschnitte oder dergleichem, müssen vorab mit der Bauleitung und zuständigem Fachgewerk angemeldet und freigegeben werden.

Des Weiteren sind sämtliche erforderliche Klein- und
Befestigungsmaterialien mit allem Zubehör
sowie herstellerspezifische Ergänzungsteile in die
Positionen einzukalkulieren, auch wenn diese nicht mehr
gesondert und einzeln erwähnt werden.

**1.2.10 Tragplatten**
Tragplatte / Montageplatte
für das Kabelrinnensystem für
die Befestigung von AP-Abzweigdosen,
einschließlich allem Befestigungsmaterial u. Zubehör

liefern und montieren
Menge: 5,000 St

*Hinweis: Starres Kunststoffpanzerrohr nach DIN / EN*
Starres Kunststoffpanzerrohr nach DIN EN 50086-1

aus PVC-U, für mittlere Druckbeanspruchung,
flammwidrig, säurebeständig, Montage in Teillängen auf
Putz an Wänden, Decken, Blechkonstruktion,
Stahlkonstruktion, Maschinen usw. geschlossene
Verlegung mit Abstandsschellen und allem
Befestigungsmaterial, einschl. anteiliger Endhüllen.
Die Bögen sind einzukalkulieren und werden als 1 m Rohr
aufgemessen.
einschließlich allem erforderlichem Befestigungsmaterial und Zubehör in Teillängen liefern und montieren.

Rohre mit nachfolgenden Durchmessern:

**1.2.20 wie vor, jedoch EN 20**
Menge: 60,000 m

**1.2.30 wie vor, jedoch EN 25**
Menge: 60,000 m

**1.2.40 Verbindungsdose für Beleuchtung Aufputz IP 66, 110x110mm**
Aufputz Verbinungsdose grau, aus Polycarbonat glasfaserverstärkt,
witterungsbeständig, schlagfest, halogenfrei, IP66,
schlagfestigkeit IK08,
einschließlich allen erforderlichen Klemmen,
für die Beleuchtungsverdrahtung
Nennquerschnitt je nach Erfordermiss
DIN EN 60670: UI=690V, bis 6 mm², klemmbare
Querschnitte pro Pol:, 3/7 x 0,2 bis 6 mm²
starr und 3/7 x 0,14 bis 4,0 mm² flexibel,
Abmessungen BxLxH ca. 110x110x70mm
inkl. allen erforderlichen bis zu 5 Stück Kabelverschraubungen,
sowie allem erforderlichem systembezogenes Zubehör, betriebsfertig und funktionsfähig montieren mit anschließen,
Befestigung an Betonwände und Betonstützen, Kabelleiter, Kabelrinne, Steigleiter oder Holzbinder

liefern, verdrahten, anschließen und betriebsfertig montieren.
Menge: 30,000 St

**1.2.50 Verbindungsdose für Beleuchtung Aufputz IP 66, 140x140mm**
Aufputz Verbinungsdose grau, aus Polycarbonat glasfaserverstärkt,
witterungsbeständig, schlagfest, halogenfrei, IP66,
schlagfestigkeit IK08,
einschließlich allen erforderlichen Klemmen,
für die Beleuchtungsverdrahtung
Nennquerschnitt je nach Erfordermiss
DIN EN 60670: UI=690V, bis 6 mm², klemmbare
Querschnitte pro Pol:, 3/7 x 0,2 bis 6 mm²
starr und 3/7 x 0,14 bis 4,0 mm² flexibel,
Abmessungen BxLxH ca. 140x140x80mm
inkl. allen erforderlichen bis zu 6 Stück Kabelverschraubungen,
sowie allem erforderlichem systembezogenes Zubehör, betriebsfertig und funktionsfähig montieren mit anschließen,
Befestigung an Betonwände und Betonstützen, Kabelleiter, Kabelrinne, Steigleiter oder Holzbinder

liefern, verdrahten, anschließen und betriebsfertig montieren.
Menge: 25,000 St

*Hinweis: Vorbemerkungen Leitungsnetz*
Vorbemerkungen Leitungsnetz
Die einzelnen Kabel und Leitungsstrecken sind in einem
Stück zu verlegen. Sämtliche Kabel und Leitungsstrecken
sind am Anfang und Ende dauerhaft und in deutscher Sprache mit Bezeichnungsschildern nach Vorgabe des AG zu kennzeichnen.

Die angebotenen Kabel- und Leitungstypen entsprechen
den gültigen europäischen Normen.

Die vorgegebenen Kabelquerschnitte sind vom AN auf
Einhaltung der in den EN-Normen festegelegten
Abschaltbedingungen, bzw. Belastungsgrenzen und
Spannungsfall zu prüfen.

In diese Positionen sind sämtliche Gerüste, Hebebühnen, Maschinen, Werkzeuge, Zugsysteme, Hilfsmittel und Geräte einzurechnen, die für den Transport, das Lagern und den Einzug und Verlegen der Kabel erforderlich sind.
Montagehöhen bis ca. 8,0 m

Je Leitungs- und Kabeltyp ist nur ein Einheitspreis zu
kalkulieren.

Dieser Einheitspreis hat Gültigkeit für alle Verlegearten.
Der Einheitspreis schließt folgende Verlegearten ein:

1) Auf Kabelrinnen, Weitspannkabelleiter, Steigtrassen in Installationskanälen und in Leerrohr eingezogene Leitungen (inkl. Befestigung auf den Rinnen oder in den Kanälen),
sowie fädeln und verlegen von Leitungen durch vorhandene belegten Rinnen, Kanäle usw.

Prozentualer Anteil am Gesamtleitungsnetz ca. 60 %

2) Aufputz verlegte Leitungen und Kabel, einschließlich
der hierfür erforderlichen Befestigungen wie
Profilschienen, Reihenschellen, Abstandsschellen,
Schrauben, Dübel und sonstiges Befestigungsmaterial.

Prozentualer Anteil am Gesamtleitungsnetz ca. 40 %

Kupfereinsatz erfolgt zu Festpreisen.

**1.2.60 Steuerkabel flexibel YSLY-JZ/OZ 3 x 2,5 mm²**
Steuerleitung, flexibel nach VDE/EN registriert, aufgebaut und zertifiziert, YSLY-JZ/OZ, Cu-Zahl 192,
Prüfspannung 2000 V, numerierte Adern,
zur Verwendung als Anschluß und Verbindungsleitungen
bei mittleren mechanischen Beanspruchungen für gelegentliche, nicht ständig wiederkehrende Bewegungen
und für feste Verlegung geeignet, Farbe nach Angabe
einschl. liefern, abladen und Verlegen

YSLY_JZ/OZ 3 x 2,5 mm²
Menge: 50,000 m

**1.2.70 YSLY-JZ/OZ 5 x 2,5 mm²**
Steuerkabel flexibel YSLY_JZ/OZ 5 x 2,5 mm², wie vor beschrieben
Menge: 100,000 m

**1.2.80 YSLY-JZ/OZ 7 x 2,5 mm²**
Steuerkabel flexibel YSLY_JZ/OZ 7 x 2,5 mm², wie vor beschrieben
Menge: 100,000 m

**1.2.90 Sensormoduleinsatz Master-Präsenzsensor für Tragschiene**
Sensormoduleinsatz mit Master-Präsenzsensor (DALI-2).  Geräteträger aus Aluminiumprofil, stranggepresst, verkehrsweiß, ähnlich RAL 9016. Sensor aus Polycarbonat, UV-beständig. Einfaches Einclipsen zur elektrischen Kontaktierung und mechanischen Befestigung im systemgebundenem RIDI LINIA EVO-Tragschienensystem. Farbliche und optische Codierung zur einfachen Montage. Mechanische Codierung zur Vermeidung von Fehlmontage (Verdrehschutz). Nennspannung 230 - 230 V AC 50 - 60 Hz. Elektrischer Adapter zum flexiblen Abgriff der Stromführung in der Tragschiene. Farbliche und optische Codierung zur einfachen Montage. Mit Licht- und Bewegungsmelder. Erfassungsreichweite quer Ø 24 m, Erfassungsfeld 452 m². Tageslichtabhängige Präsenzerkennung mit einstellbarem Tageslicht-Schwellwert, Grundlichtwert und Nachlaufzeiten. Maximal 32 angeschlossene DALI-Geräteträger können direkt über die integrierte DALI-2 Schnittstelle im Broadcast Betrieb (alle Leuchten verhalten sich geich) gesteuert werden. Einstellung und Konfiguration über B.E.G. One APP und Bluetooth/Infrarot Adapter Art.-Nr. 0209282. Erweiterung des Erfassungsfeldes durch Anschlus von bis zu 8 Slave-Sensoren. Manuelle Ein- und Ausschaltung der angeschlossenen Leuchten über Tastereingang. Module sind auch einsetzbar in Verbindung mit 7-poliger Tragschiene.  Die Moduleinsätze können variabel zwischen den Geräteträgern platziert werden. Module können je nach Aufbau nicht im Verbinderbereich platziert werden. Inklusive Abdecklamellen/Blinds zur Einschränkung des Sensor-Erfassungsfeldes.

Artikelnummer: 2500023
Artikelbezeichnung: VL2MF-S500-13PD4N-M-DA2
Produktkategorie: Licht- und Bewegungssensor
Einsatzbereich: Industrie
Sensorik: Licht|Bewegung
Maß L: 500 mm
Maß B: 103 mm
Maß H: 138 mm
Montageart: Stromschiene
Montageort: Tragschiene
Anschlussart: Stromschienenadapter
Anzahl Pole: 13
Farbe: verkehrsweiß, ähnlich RAL 9016
Schutzart: IP54
Zulässige Umgebungstemperatur: -25 - 50 °C
Werkstoff des Gehäuses: Aluminium
Art der Steuerung: DALI-2
Nennspannung: 230 - 230 V
Frequenz: 50 - 60 Hz
Spannungsart: AC
Leistungsaufnahme: 2,0 W
Schutzklasse: I
Lichtstrom einstellbar: stufenlos
Leuchteneffizienz: 0 lm/W
Lichtfarbe:
Energieeffizienzklasse Leuchtmittel:
Erfassungsreichweite quer: Ø 24 m
Erfassungsreichweite frontal: Ø 8 m
Erfassungsreichweite Präsenz: Ø 6,4 m
Erfassungswinkel: 360°
Erfassungsfeld: 452 m²
Optimale Montagehöhe: 2,5 m
Maximale Montagehöhe: 10 m
Nachlaufzeit: 60 s – 150 min
Helligkeitssollwert: 10 - 2500 lx
Kanäle: Kanal 1 (Lichtsteuerung)

einschließlich Montage mit Befestigungsmaterial und allem erfoderlichem systembezogenes Zubehör.
Montage in vorhandene Tragschiene in bis ca. 8 m Höhe
montieren und anschließen mit allem Anschlußmaterial
Programmierung bauseitig

Fabrikat:  RIDI
Typ:  VL2MF-S500-13PD4N-M-DA2
Art.-Nr.:  2500023
  Befestigungsmaterial mit Zubehör
  Einbau in vorhandene Tragschiene

Einbauort: siehe Plan

oder gleichwertig

angeb. Fabrikat:  ...............................

Typ:  ..............................
Menge: 5,000 St

**1.2.100 Sensormoduleinsatz Master-Präsenzsensor für Tragschiene**
Sensormoduleinsatz mit Slave-Präsenzsensor (On/Off).  Geräteträger aus Aluminiumprofil, stranggepresst, verkehrsweiß, ähnlich RAL 9016. Sensor aus Polycarbonat, UV-beständig. Einfaches Einclipsen zur elektrischen Kontaktierung und mechanischen Befestigung im systemgebundenem RIDI LINIA EVO-Tragschienensystem. Farbliche und optische Codierung zur einfachen Montage. Mechanische Codierung zur Vermeidung von Fehlmontage (Verdrehschutz). Nennspannung 230 - 230 V AC 50 - 60 Hz. Elektrischer Adapter zum flexiblen Abgriff der Stromführung in der Tragschiene. Farbliche und optische Codierung zur einfachen Montage. Mit Licht- und Bewegungsmelder. Erfassungsreichweite quer Ø 24 m, Erfassungsfeld 452 m². Schaltimpuls-Ausgang für den Anschluss an einen Master-Präsenzsensor um das Erfassungsfeld zu erweitern. Es können bis zu 8 Slave-Einheiten mit einem Master-Sensor kombiniert werden. Die Moduleinsätze können variabel zwischen den Geräteträgern platziert werden. Module können je nach Aufbau nicht im Verbinderbereich platziert werden. Inklusive Abdecklamellen/Blinds zur Einschränkung des Sensor-Erfassungsfeldes.

Artikelnummer: 2500024
Artikelbezeichnung: VL2MF-S500-13PD4-S-R10
Produktkategorie: Licht- und Bewegungssensor
Einsatzbereich: Industrie
Sensorik: Licht|Bewegung
Maß L: 500 mm
Maß B: 103 mm
Maß H: 138 mm
Montageart: Stromschiene
Montageort: Tragschiene
Anschlussart: Stromschienenadapter
Anzahl Pole: 13
Farbe: verkehrsweiß, ähnlich RAL 9016
Schutzart: IP54
Zulässige Umgebungstemperatur: -25 - 50 °C
Werkstoff des Gehäuses: Aluminium
Art der Steuerung: On/Off
Nennspannung: 230 - 230 V
Frequenz: 50 - 60 Hz
Spannungsart: AC
Leistungsaufnahme: 0,2 W
Schutzklasse: I
Leuchteneffizienz: 0 lm/W
Lichtfarbe:
Energieeffizienzklasse Leuchtmittel:
Erfassungsreichweite quer: Ø 24 m
Erfassungsreichweite frontal: Ø 8 m
Erfassungsreichweite Präsenz: Ø 6,4 m
Erfassungswinkel: 360°
Erfassungsfeld: 452 m²
Optimale Montagehöhe: 2,5 m
Maximale Montagehöhe: 10 m

einschließlich Montage mit Befestigungsmaterial und allem erfoderlichem systembezogenes Zubehör.
Montage in vorhandene Tragschiene in bis ca. 8 m Höhe
montieren und anschließen mit allem Anschlußmaterial
Programmierung bauseitig

Fabrikat:  RIDI
Typ:  VL2MF-S500-13PD4-S-R10
Art.-Nr.:  2500024
  Befestigungsmaterial mit Zubehör
  Einbau in vorhandene Tragschiene

Einbauort: siehe Plan

oder gleichwertig

angeb. Fabrikat:  ...............................

Typ:  ..............................
Menge: 4,000 St

**1.2.110 Präzensmelder DALi-2 360°**
Präsenzmelder mit integriertem DALI-Applikations-Controller für eine energieeffiziente Lichtsteuerung
DALI-2 zertifiziertes Produkt
Integrierte DALI-Spannungsversorgung
DALI-Schnittstelle zur Ansteuerung digitaler, dimmbarer EVG im Broadcast-Verfahren
Manuelles Schalten und Dimmen über konventionelle Taster möglich
Bidirektionale IR-Kommunikation ermöglicht schnelle Integration in die Projektverwaltungsfunktion der B.E.G. One App
Voller Funktionsumfang ist nur mit dem BLE-IR-Adapter und einem Smartphone oder Tablet (Android, iOS) aktivierbar
Halbautomatik-, Vollautomatik-, Lichtregler- oder Anwesenheits-Betrieb einstellbar
Einstellbare Regeldynamik (minimale und maximale Werte)
Einstellbare Geschwindigkeit und Verzögerung der Regelung
Ausführung als Singlemaster-Gerät, nicht vernetzbar
Erweiterung des Erfassungsbereiches mit Slave-Geräten möglich
Mischlichtmessung mittels innen- und außenliegendem Lichtsensor
DALI-Ausgangsleistung kann mit Zubehör erhöht werden
Umgebungslichtabhängige Regelung oder Schaltausgang
Einstellbarer Einschaltwert
Letzter Wert - Erinnerungsfunktion für Einschaltwert
Einstellbarer Helligkeitssollwert und Reflexionsfaktor
Anzeige des aktuellen Lichtsensorwertes in der B.E.G. One App
Selbstprüfung und Anzeige von Gerätefehlern in der B.E.G. One App
Status-LEDs aktivierbar/deaktivierbar
PIN-Code
Korridorfunktion - Deaktiviert die Möglichkeit, über den Taster das Licht auschalten zu können
Anzahl von DALI-Teilnehmern kann über den B.E.G. Online DALI Linienplaner schnell und zuverlässig ermittelt werden
Software ist rückwärtskompatibel zur ersten Generation (außer DSI, Doppelschloss und Korridorfunktion)
Werkseinstellung 10 min Nachlaufzeit und 500 Lux Helligkeitssollwert
Inklusive vormontierter Federklemme mit Zugentlastung und Berührschutzkappe für die Deckeneinbau-Montage
Zubehör für Aufputzmontage optional erhältlich

Spannung: 230 V AC +/-10% 50 Hz
Abmessungen: Ø 84 x 85 mm
Typische Leistungsaufnahme: ca. 2 W
Slave-Geräte: bis zu 8
Erfassungsbereich: horizontal 360°  (Deckenmontage)
Reichweite: max. Ø 10 m quer, max. Ø 6 m frontal, max. Ø 4 m sitzende Tätigkeit
Überwachte Fläche bei tangentialer Bewegung: 78 m² / 2.5 m Montagehöhe
Montagehöhe min./max./empfohlen: 2 m / 5 m / 2.5 m
Schutzart/-klasse: IP20  / Klasse II
Stoßfestigkeitsgrad: IK05
Umgebungstemperatur: -25 °C bis +50 °C
Gehäuse: Polycarbonat, UV-beständig
Farbe: weiß matt, ähnlich RAL9010
 Kanal 1 (Lichtsteuerung)
DALI-Ausgang: 80 mA (garantiert), 125 mA (max.), Abschaltmechanismus
Unterstützte Betriebsgeräte: DT0, DT5, DT6, DT7
Unterstützte Steuergeräte: - (Single-Master)
Nachlaufzeit: 1 min - 150 min
Orientierungslicht 10 - 30 % / OFF / 5 min - 60 min / ?
Helligkeitssollwert: 10 - 2500 Lux
 Mischlichtmessung

Farbe: weiß matt, ähnlich RAL9010

einschließlich Deckenausschnitt,  Montage mit Befestigungsmaterial und allem erfoderlichem systembezogenes Zubehör.
Montage in vorhandene abgehängte Decke 3,0 m Höhe
montieren und anschließen mit allem Anschlußmaterial
Programmierung bauseitig

Fabrikat:  B.E.G. Brück Electronic GmbH
Typ:  PD2N-M-DACO DALI-2
Art.-Nr.:  93452
  Befestigungsmaterial mit Zubehör

Einbauort: siehe Plan

oder gleichwertig

angeb. Fabrikat:  ...............................

Typ:  ..............................
Menge: 6,000 St

**1.2.120 Verlegen von bauseitigen Starkstrom-Kabel oder Leitungen**
Verlegen von bauseitigen Starkstrom-Kabel oder Leitungen
von 3/7x1,5 mm² bis 4 mm²
Menge: 100,000 m

**1.2.130 Revisionsunterlagen/Bestandspläne/Dokumentation**
*** Pauschalposition
Revisionsunterlagen/Bestandspläne/Dokumentation des aufgeführten Leistungsumpfang

Ergänzung und Anpassung der Elektroinstallationspläne erstellt mit Autocad.
Nachfolgend aufgeführte Unterlagen sind vom AN zu
erstellen und in einem Sammelordner als Revisionsunterlagen und Bestandspläne, spätestens 14 Tage vor der
Abnahme in Papier und Digital vorzulegen:

- Beschreibungen und Berechnungen (Beleuchtungsanlage)

- Installationspläne, Projektpläne u. Schemata sowie Montage- und Werkstattzeichnungen

- Ersatzteilliste der wichtigsten Geräte und Betriebsmittel mit Bezugsnachweis; dies sind  z.B.  Leuchtmittel, Leuchten, usw.

- Prüfzeugnisse und Zulassungsbescheide so-
 wie Werksbescheinigungen

- Übergabebericht und Prüfbericht entsprechend UVV "Elektrische Anlagen und Be  triebsmittel" (BGV A2) und DIN VDE 0100 Teil  610
Vor Beginn sind diese mit der Bauleitung abzustimmen.
Menge: 1,000 psch

**1.2.140 Inbetriebnahme der Beleuchtungsanlage**
*** Pauschalposition
Inbetriebnahme der Beleuchtungsanlage mit den dazugehörigen elektrischen Anlagen
der in der Ausschreibeung aufgeführten Leistungen und Anlagen usw.
sowie die Unterweisung des Bedienungspersonals, einschl. dem Erstellen eines
Inbetriebnahmeprotokolls und der erforderlichen
Messungen nach VDE / DIN EN 12464-1 und deren Dokumentation.
Menge: 1,000 psch

**1.2.150 Einr.Räum.Vorh.**
*** Pauschalposition
Einrichten und Räumen der Baustelle, Vorhalten
der Baustelleneinrichtung
für sämtliche in der Leistungsbeschreibung
aufgeführten Leistungen.
Menge: 1,000 psch

#### Bereich 1.3 Leuchten liefern und montieren

*Hinweis: Vorbemerkungen Leuchten*
Vorbemerkungen Leuchten
Die nachfolgend aufgeführten Leuchten mit Zubehör verstehen
sich betriebsfertig montiert und angeschlossen.
Die Beleuchtungsanlage ist nach DIN EN 12464-1 ausgelegt.
Die empfohlene Beleuchtungsstärke wurde vom Betreiber / Bauherrn nach den festgelegten Tätigkeiten und Arbeitsschutz festgelegt.
Die Werte sind dringend einzuhalten und dürfen nicht geändert werden.
Die festgelgete/dazugehörigen und empfohlene Bewertungsgrößen für Wartungswert bzw. Faktoren mittlere Beleuchtungsstärke, Beleuchtungsstärke mittlere zylindrisch und vertikale,  Gleichmäßigkeit, Farbwiedergabeindex und URG-Grenzwerte zur Bewertung der Blendung.

Alle angebotenen Leuchten müssen VDE geprüft sein und das VDE Prüfzeichen tragen.

Stückzahl, Farbe und Bestückung mit Leuchtmittel sind vor Bestellung rechtzeitig mit dem AG bzw. mit der Bauleitung abzustimmen.

Auf Verlangen des AG sind von allen angebotenen Leuchten Muster ohne Vergütung vorzulegen.

Im Einheitspreis muss weiterhin enthalten sein:
Lieferung frei Baustelle, Fracht- und Transportkosten,
Befestigungsmaterial, Klemmen und sonstige Nebenkosten
sowie die Leuchtmittel.

Des Weiteren  sind sämtliche erforderliche Klein- und
Befestigungsmaterialien, Stecker, Dichtungen, Montagezubehör, Abhängungen, Verbindungsstücke, Anschlußteile usw. sowie herstellerspezifische Ergänzungsteile in die Positionen einzukalkulieren.

Für die Montage ist die Beschaffung und Bereitstellung von Gerüsten, Leitern, Hebebühnen und Hubsteiger für die Montagenhöhe bis 8 m in die Einheitspreise mit einzukalkulieren.

Überzählige Leuchten, bedingt durch Änderungen, sind ohne besondere Vergütung zurückzunehmen.

Dem AG ist nach Übergabe bzw. Abnahme der Anlage
eine Liste aller verwendeten Leuchten mit deren Be-
zugsquelle zu übergeben.
Aus der Liste muß auch die kompletten Leuchtendaten ersichtlich sein.

Der AN ist für eine diebstahlsichere Lagerung auf der
Baustelle verantwortlich.
Die örtlichen Gegebenheiten können beim AG oder
der Bauleitung vor Angebotsabgabe erfragt werden.

Auf jeden Fall sind die Leuchten nur in Abstimmung
mit dem AG bzw. der Bauleitung zu bestellen. Der AG ist
auf Lieferfristen hinzuweisen.
Die Lieferung erfolgt auf Abruf und in Abstimmung mit
der Bauleitung. Sollte es der Bauablauf erfordern, sind
die Leuchten in einzelnen Teillieferungen zu liefern.

Folgende Angaben, Unterlagen und Vorgaben sind zu beachten und mit den Ausschreibungsunterlagen einzureichen:

- Nachweis der Energieeffizienz mit
Angabe der maximalen System-Anschlussleistung je Leuchte
(am Ende der Lebensdauer) und des jeweiligen Lichtstroms
- LED-Modul und Betriebsgerät müssen auch separat austauschbar sein, um die einfache zukunftsorientierte Modifikation der Leuchten mit energieeffizienten Modulen zu ermöglichen. Zugänglichkeit zu den LED-Modulen mit handesüblichen Werkzeug oder optional werkzeuglos.

Werden, abweichend von den definierten Leitfabrikaten, alternative Produkte angeboten so sind Nachweise in
Form von technischen Datenblättern, lichttechnischen Berechnungen mit Gegenüberstellung zum Leitfabrikat
sowie die Benennung von Referenzobjekten einzureichen. Ebenso ist die Gleichwertigkeit in geeigneter Form nachzuweisen.
- Zertifikate: CE, ENEC+
- Technische Datenblätter mit folgenden Mindestangaben: - Leistungsaufnahme der Leuchte bei Installation - Leistungsaufnahme der Leuchte am Ende der Nutzlebensdauer - Lichtstrom LED-Modul - Lichtstrom Leuchte - Farbtemperatur - Farbwiedergabeindex - Lichtabstrahlung in den oberen Halbraum (ULOR) - Überspannungsschutz (KV) - Einsatztemperaturbereich - Schutzart - Schutzklasse - Schlagfestigkeit (IK) - Nutzlebensdauer (h) - Ausfallrate über die gesamte Nutzlebensdauer (%)
- Lichttechnische Berechnungen für die nachfolgenden Beleuchtungssituationen.
Für die Berechnungen sind jeweils die angebotenen Leuchtentypen aus den genannten
LV-Positionen heranzuziehen. Messraster gem. DIN EN 12464-1 mit den Mindestangaben die zu Vergleichbarkeit notwendig sind, sind zu nennen/einzureichen.

- Für die Produkte ist eine Berechnung mit den Parametern der jeweiligen Lichtsituation durchzuführen und die Ergebnisse sind auf verlangen beizulegen.

Auf Verlangen der Vergabestelle ist innerhalb von 7 Kalendertagen je eine Musterleuchte in der angebotenen
Ausführung kostenfrei für einen Zeitraum von 6 Wochen zur technischen Begutachtung zur Verfügung zu stellen.
Für alle Leuchten ist eine Garantie von 5 Jahren und 100.000h Stunden auf die komplette Leuchte erforderlich.
Die Ersatzteilelieferung ist für mindesten 10 Jahre zu gewährleisten.

Die einzelnen Montage-Standorte (Räume) sind den Lichtsystemen 1 bis 28 zugeordnet und den Beleuchtsplänen ztu entnehmen.

In den Einheitspreisen ist die Lieferung und Montage sowie das anschließen mit allem erforderlichem Befestigungsmaterialien der jeweiligen Leuchen mit Tragschienen und Zubehör einzukalkulieren.

*Hinweis: Technische Anforderungen Leuchten*
Anforderungen an die Leuchten

Alle Leuchten entsprechen den folgenden Vorschriften:
EN62722-1 Arbeitsweise von Leuchten: Allgemeine Anforderungen
EN62722-2-1 Besondere Anforderungen
IEC EN60598-1: Leuchten: Allgemeine Anforderungen und Prüfungen
IEC EN60598-2-3: Besondere Anforderungen Leuchten für Straßen- und Wegebeleuchtung
IEC EN62031: LED-Module für Allgemeinbeleuchtung Sicherheitsanforderungen
EN55015: Grenzwerte und Messverfahren für Funkstöreingenschaften von elektrischen Beleuchtungseinrichtungen
EN61547: Einrichtungen für allgemeine Beleuchtungszwecke EMV-Störfestigkeitsanforderungen
EN61000-4-2: EMV: Grenzwerte für Oberschwingungsströme
EN61000-4-3: Grenzwerte für Spannungsschwankungen und Flicker
EN61000-4-4: in Niederspannungsnetzen (<16A pro Phase)
EN61000-4-6:
EN61000-4-11:
EN61347-1: Allgemeine und Sicherheitsanforderungen an den Treiber
EN61347-2-13: Besondere Anforderungen für gleich- oder wechselstromversorgte elektronische Betriebsgeräte
für LED-Module
EN62471: Photobiologische Sicherheit von Lampen und Lampensystemen
EN62493: Beurteilung von Beleuchtungseinrichtungen bezüglich der Exposition von Personen gegenüber elektromagnetischen Feldern.
EN61643-11: Anforderungen und Prüfungen für Überspannungsschutzgeräte
EN50525-2-21: Kabel und Leitungen
EN50525-2-11: Kabel und Leitungen
EN50525-2-41: Kabel und Leitungen
EN60998-1 Anschlussblock: Verbindungsmaterial für NiederspannungsEN60998-2-1 Stromkreise
EN61984 SR-Stecksockel: Steckverbinder; Sicherheitsanforderungen und Prüfungen
EN50581 RoHS: Technische Dokumentation zur Bewertung von Elektro- und Elektronikgeräten im Hinblick auf die Beschränkung gefährlicher Stoffe

Für alle vorstehenden Normen und Vorschriften gilt die zum Vertragsdatum in Kraft stehende Ausgabe als vereinbart.

*Hinweis: Schnellmontagelichtbandsystem*
Schnellmontagelichtbandsystem

Leuchtenkonstrukt:
Installation als Einzelleuchte oder mehrlängiges Lichtband,
ausgelegt für Anbau- Pendelmontage,
Lichtband bestehend aus nachgenannten
Trageschienenlängen mit zugehörigen Leuchten und Blindabdeckungen in Teillängen sowie Befestigungsmaterial, systembezogenes Material wie Abhängungen, Verbinder, 13 poliger Durchgangsverdrahtung, Edkappen, Netzanschlussteile usw. und allem forderlichen Zubehör.

Trageschiene:
Tragschiene, Installation als Einzelleuchte oder mehrlängiges Lichtband. Ausgelegt für Anbau- und Pendelmontage. Schnelle und einfache Installation weiterer Tragschienen durch Elektromechanischen Verbinder Duo-Connect. Tragschiene mit durchgehender, integrierter Stromführung aus halogen- und silikonfreiem Material. Variable und einfache Kontaktierung der Geräteträger an beliebiger Stelle in der Tragschiene. Elektrische Einspeisung kann am Tragschienenanfang, Tragschienenende oder Tragschienenstoß mittels vorgeprägter Ausbrechöffnungen erfolgen. Profilierte Tragschiene mit Nut für mehr Torsionssteifigkeit aus verzinktem kunstharzbeschichteten Stahlblech. Der Montageabstand der Abhängepunkte in einer Lichtbandanwendung kann bis zu 5.000 mm betragen. Die Tragschienen können mit den Befestigungs- und Zubehörteilen montiert bzw. komplettiert werden.
Die Tragschiene ist mit Geräteträgern oder Blindabdeckungen vollständig zu verschließen. Produktkategorie: Tragschiene Einsatzbereich: Industrie Maß B: 64 mm Maß H: 54 mm, Anzahl Pole: 13, Leiterquerschnitt: 2,5 mm² Farbe: verkehrsweiß, ähnlich RAL 9016 Werkstoff des Gehäuses: Stahl

Geräteträger:
Geräteträger der aufgeführten Positionen, Lichtlenkung durch Abdeckung querprismatisch aus PMMA strukturiert, Ausstrahlungscharakteristik symmetrisch, breitstrahlend, Lichtaustritt direkt. Leuchtmittel LED-M eingebaut, Austausch durch Fachkraft möglich. Die Leuchte generiert einen Bemessungslichtstrom von 7330 lm in Lichtfarbe 840, Lichtstrom einstellbar: stufenlos. Die hohe LED-Lebensdauer von bis zu 100.000 h ermöglicht einen langen Einsatz bei gleichbleibender Beleuchtungsgüte. Hohe Lichtqualität durch eine Farborttoleranz von < 3 SDCM. Stahl, verkehrsweiß, ähnlich RAL 9016, Schutzart IP54, Zulässige Umgebungstemperatur -25 - 40 °C. Einfaches Einclipsen zur elektrischen Kontaktierung und mechanischen Befestigung im systemgebundenem Tragschienensystem. Mit elektronischem Betriebsgerät DALI-2. Austausch durch Fachkraft möglich. Nennspannung 220 - 240 V AC/DC 50 - 60 Hz,

Blindeinheit:
Blindabdeckung Länge inkl. Dichtungen, IP54, weiß, Produktkategorie: Mechanisches Zubehör Maß L: nach aufgeführten Positionen, Montageort: Tragschiene, Werkstoff des Gehäuses: Kunststoff
Die Montge erfolgt in Teillängen, der erforderliche Zuschnitt ist dabei zu bberücksichtigen.

Elektrische Ausführung:
Trageschiene montagefertig verdrahtet mit einer
durchgehenden, ungeschnittenen Durchgangsverdrahtung
13x2,5 mm² . 13-poligen Buchsenteil für die
Verbindung zwischen zwei Trageschienen.
Der Geräteträger ist mit Elektronischem Vorschaltgerät DALI-2, mit Lampenschonendem Warmstart, ausgerüstet.
Funkentstörung gemäß EG-Richtlinien.
Elektrische Verbindung zwischen dem Geräteträger und
Trageschiene mittels Steckvorrichtung mit bauseitiger
Phasenwahl und LED bis zu 100.000 Stunden

Montage:
Trageschienenaufhänger bestehend aus einer stabilen
Federstahlklammer mit einem höhenverstellbaren
Schaukelhacken, Höhenverstellung mittels einer
Gewindemutter, durch Rasterung verdrehgesichert.
mit allen erforderlichen Verbindungsstücke elektrisch 13pol. / mechanisch, Netzeinspeisungen, Blindabdeckungen, Endkappen, Leitungshalter, Aufhänger, Platte, Spannschloß, Kette und Zubehör.
einschließlich Sonderkonstruktion für die Befestigung
an vorhandene Betonträger, Trapezblech, Stahlkonstruktion Hallenträger und Betonstützen.
Befestigungsmaterial und allem Zubehör.
Abhängung mit Seilen oder Ketten bis 3m Länge und ca. alle 2,5m Abstand abgehängt wenn erforderlich.

Das benötigte Befestigungsmaterial  und Zubehör ist in den jeweiligen Positionen mit in der Kalkulation zu berücksichtigen.
Die vorhandenen (Bestand) Abhängungen sind weiter zu verwenden es sind jedoch Anpassungen bzw. Erweiterungen vorzunehmen.

Montageort:  (Momtagehalle BW-Strab u. Buswerkstatt)

Montagehöhe:  ca. 8 Meter
Farbe:  nach Angabe verkehrsweiß RAL 9016
Leuchtmittel:  LED
Schutzart:  IP 54
Schutzklasse:  I (Schutzerdung)
Vorschaltgerät: elektronisch DALI-2
Verdrahtung.13x2,5 mm² u. 13-poligen Buchsenteil

Grundlage der Ausschreibung ist das Fabrikat RIDI

Fabrikat:  RIDI - Leuchten
Type:  LINIA-EVO + Zubehör

oder gleichwertig

Angebotenes Fabrikat: `..............................¦

Typ:  `..............................¦

*Hinweis: BW-Strab und Buswerkstatt mit Sozialräumen*
Montageort BW-Strab und Buswerkstatt mit Sozialräumen

Die Lichtsysteme 1 bis 28 sind den einzelnen Räumlichkeiten zugeordnet und in den Plänen ersichtlich

**1.3.10 Tragschiene 1,5 m lang (für 1 Leuchte)**
Trageschiene

wie vor beschrieben jedoch,
Lichband 1,5 m lang, 13 polig, bestehend aus 1 nachgenannte Leuchte
mit Tragschienenverbinder, Enddeckel, jeweils Netzeinspeiseteile 7 u. 6polig für Normalnetz und Netzersatz, Aufhänger mit Kette und erforderlichem Zubehör
einschließlich Sonderkonstruktion für die Befestigung
an vorhandene Betonträger, Trapezblech, Stahlkonstruktion Hallenträger und Betonstützen.
Befestigungsmaterial und allem Zubehör
Kettenabhängung wenn erforderlich
.
Montagehöhe:  ca. 8 Meter
Farbe:  RAL 9016
Länge:  Leuchtenkonstruktion: 1,5m
Schutzart:  IP 20
Schutzklasse:  I

Fabrikat:  RIDI - Leuchten
Type:  VL2TM xxxx-13 +
  VLTVS-13 +
  VL2TE +
  VL2NE-7S / -6S +
  VL2THK +
  Zubehör
Lichtsystem 4 + 9
(Montageort Zufahrt Abstellhalle BW-Strab +
Buswerkstatt EG076 + Bremsensonderdienst)

oder gleichwertig

Angebotenes Fabrikat: `..............................¦

Typ: `..............................¦

lefern u. betriebsfertig montieren
Menge: 27,000 St

**1.3.20 Tragschiene 3,0 m lang (für 2 Leuchten)**
Trageschiene

wie vor beschrieben jedoch,
Lichband 3,0 m lang, 13 polig, bestehend aus 2 nachgenannte Leuchten,
mit Tragschienenverbinder, Enddeckel, jeweils Netzeinspeiseteile 7 u. 6polig für Normalnetz und Netzersatz, Aufhänger mit Kette und erforderlichem Zubehör
einschließlich Sonderkonstruktion für die Befestigung
an vorhandene Betonträger, Trapezblech, Stahlkonstruktion Hallenträger und Betonstützen.
Befestigungsmaterial und allem Zubehör
Kettenabhängung bis 3m u. ca. alle 2,5m abgehängt wenn erforderlich
.
Montagehöhe:  ca. 8 Meter
Farbe:  RAL 9016
Länge:  Leuchtenkonstruktion: 3,0m
Schutzart:  IP 20
Schutzklasse:  I

Fabrikat:  RIDI - Leuchten
Type:  VL2TM xxxx-13 +
  VLTVS-13 +
  VL2TE +
  VL2NE-7S / -6S +
  VL2THK +
  Zubehör

Lichtsystem 8 + 9 + 14 + 22 + 23
(Montageort Buswerkstatt Raum EG 077 +
Buswerkstatt 076 + Bremsensonderdienst +
Lüftungsraum EG 0.78 + Leitstation EG 0.79 + Sonderwerkstatt EG 0.33 + Werkzeugausgabe EG0.31 u. EG0.30)

oder gleichwertig

Angebotenes Fabrikat: `..............................¦

Typ: `..............................¦

lefern u. betriebsfertig montieren
Menge: 13,000 St

**1.3.30 Tragschiene 4,5 m lang (für 2 Leuchten u. 1 Blindabdeckung)**
Trageschiene

wie vor beschrieben jedoch,
Lichband 4,5 m lang, 13 polig, bestehend aus 2 nachgenannte Leuchten und 1 Blindabdeckung,
mit Tragschienenverbinder, Enddeckel, jeweils Netzeinspeiseteile 7 u. 6polig für Normalnetz und Netzersatz, Aufhänger mit Kette und erforderlichem Zubehör
einschließlich Sonderkonstruktion für die Befestigung
an vorhandene Betonträger, Trapezblech, Stahlkonstruktion Hallenträger und Betonstützen.
Befestigungsmaterial und allem Zubehör
Kettenabhängung bis 3m u. ca. alle 2,5m abgehängt wenn erforderlich
.
Montagehöhe:  ca. 8 Meter
Farbe:  RAL 9016
Länge:  Leuchtenkonstruktion: 4,5m
Schutzart:  IP 20
Schutzklasse:  I

Fabrikat:  RIDI - Leuchten
Type:  VL2TM xxxx-13 +
  VLTVS-13 +
  VL2TE +
  VL2NE-7S / -6S +
  VL2THK +
  Zubehör
Lichtsystem 2 + 6 + 7 + 5
(Montageort Werkstatthalle I + Buswerkstatt A/B +
Werstattbereich + Verkehrsfläche bei Waschbereich)

oder gleichwertig

Angebotenes Fabrikat: `..............................¦

Typ: `..............................¦

lefern u. betriebsfertig montieren
Menge: 57,000 St

**1.3.40 Tragschiene 4,5 m lang (für 3 Leuchten)**
Trageschiene

wie vor beschrieben jedoch,
Lichband 4,5 m lang, 13 polig, bestehend aus 3 nachgenannte Leuchten,
mit Tragschienenverbinder, Enddeckel, jeweils Netzeinspeiseteile 7 u. 6polig für Normalnetz und Netzersatz, Aufhänger mit Kette und erforderlichem Zubehör
einschließlich Sonderkonstruktion für die Befestigung
an vorhandene Betonträger, Trapezblech, Stahlkonstruktion Hallenträger und Betonstützen.
Befestigungsmaterial und allem Zubehör
Kettenabhängung bis 3m u. ca. alle 2,5m abgehängt wenn erforderlich.
.
Montagehöhe:  ca. 8 Meter
Farbe:  RAL 9016
Länge:  Leuchtenkonstruktion: 4,5m
Schutzart:  IP 20
Schutzklasse:  I

Fabrikat:  RIDI - Leuchten
Type:  VL2TM xxxx-13 +
  VLTVS-13 +
  VL2TE +
  VL2NE-7S / -6S +
  VL2THK +
  Zubehör

Lichtsystem 8 + 9
(Montageort Buswerkstatt Raum EG 077 +
Buswerkstatt 076 + Bremsensonderdienst)

oder gleichwertig

Angebotenes Fabrikat: `..............................¦

Typ: `..............................¦

lefern u. betriebsfertig montieren
Menge: 7,000 St

**1.3.50 Tragschiene 5,0 m lang (für 2 Leuchten u. 2 Blindabdeckung)**
Trageschiene

wie vor beschrieben jedoch,
Lichband 5,0 m lang, 13 polig, bestehend aus 2 nachgenannte Leuchten und 2 Blindabdeckung,
mit Tragschienenverbinder, Enddeckel, jeweils Netzeinspeiseteile 7 u. 6polig für Normalnetz und Netzersatz, Aufhänger mit Kette und erforderlichem Zubehör
einschließlich Sonderkonstruktion für die Befestigung
an vorhandene Betonträger, Trapezblech, Stahlkonstruktion Hallenträger und Betonstützen.
Befestigungsmaterial und allem Zubehör
Kettenabhängung bis 3m u. ca. alle 2,5m abgehängt wenn erforderlich
.
Montagehöhe:  ca. 8 Meter
Farbe:  RAL 9016
Länge:  Leuchtenkonstruktion: 5,0m
Schutzart:  IP 20
Schutzklasse:  I

Fabrikat:  RIDI - Leuchten
Type:  VL2TM xxxx-13 +
  VLTVS-13 +
  VL2TE +
  VL2NE-7S / -6S +
  VL2THK +
  Zubehör
Lichtsystem 5
(Montageort Werkstatthalle I + Buswerkstatt A/B +
Werstattbereich + Verkehrsfläche bei Waschbereich)

oder gleichwertig

Angebotenes Fabrikat: `..............................¦

Typ: `..............................¦

lefern u. betriebsfertig montieren
Menge: 1,000 St

**1.3.60 Tragschiene 6,0 m lang (für 4 Leuchten)**
Trageschiene

wie vor beschrieben jedoch,
Lichband 6,0 m lang, 13 polig, bestehend aus 4 nachgenannte Leuchten,
mit Tragschienenverbinder, Enddeckel, jeweils Netzeinspeiseteile 7 u. 6polig für Normalnetz und Netzersatz, Aufhänger mit Kette und erforderlichem Zubehör
einschließlich Sonderkonstruktion für die Befestigung
an vorhandene Betonträger, Trapezblech, Stahlkonstruktion Hallenträger und Betonstützen.
Befestigungsmaterial und allem Zubehör
Kettenabhängung bis 3m u. ca. alle 2,5m abgehängt wenn erforderlich
.
Montagehöhe:  ca. 8 Meter
Farbe:  RAL 9016
Länge:  Leuchtenkonstruktion: 6,0m
Schutzart:  IP 20
Schutzklasse:  I

Fabrikat:  RIDI - Leuchten
Type:  VL2TM xxxx-13 +
  VLTVS-13 +
  VL2TE +
  VL2NE-7S / -6S +
  VL2THK +
  Zubehör

Lichtsystem 8 + 13
(Montageort Buswerkstatt Kleinfahzeuge + Reifenwerkstatt)

oder gleichwertig

Angebotenes Fabrikat: `..............................¦

Typ: `..............................¦

lefern u. betriebsfertig montieren
Menge: 5,000 St

**1.3.70 Tragschiene 6,0 m lang (für 3 Leuchten u. 2 Blindabdeckungen)**
Trageschiene

wie vor beschrieben jedoch,
Lichband 6,0 m lang, 13 polig, bestehend aus 3 und 2 Blindabdeckungen nachgenannte Leuchten,
mit Tragschienenverbinder, Enddeckel, jeweils Netzeinspeiseteile 7 u. 6polig für Normalnetz und Netzersatz, Aufhänger mit Kette und erforderlichem Zubehör
einschließlich Sonderkonstruktion für die Befestigung
an vorhandene Betonträger, Trapezblech, Stahlkonstruktion Hallenträger und Betonstützen.
Befestigungsmaterial und allem Zubehör
Kettenabhängung bis 3m u. ca. alle 2,5m abgehängt wenn erforderlich
.
Montagehöhe:  ca. 8 Meter
Farbe:  RAL 9016
Länge:  Leuchtenkonstruktion: 6,0m
Schutzart:  IP 20
Schutzklasse:  I

Fabrikat:  RIDI - Leuchten
Type:  VL2TM xxxx-13 +
  VLTVS-13 +
  VL2TE +
  VL2NE-7S / -6S +
  VL2THK +
  Zubehör

Lichtsystem 26
(Montageort Fristuntersuchung EG0.34)

oder gleichwertig

Angebotenes Fabrikat: `..............................¦

Typ: `..............................¦

lefern u. betriebsfertig montieren
Menge: 2,000 St

**1.3.80 Tragschiene 10,5 m lang (für 4 Leuchten u. 2 Blindabdeckungen)**
Trageschiene

wie vor beschrieben jedoch,
Lichband 10,5 m lang, 13 polig, bestehend aus 4 nachgenannte Leuchten u. 2 Blindabdeckungen,
mit Tragschienenverbinder, Enddeckel, jeweils Netzeinspeiseteile 7 u. 6polig für Normalnetz und Netzersatz, Aufhänger mit Kette und erforderlichem Zubehör
einschließlich Sonderkonstruktion für die Befestigung
an vorhandene Betonträger, Trapezblech, Stahlkonstruktion Hallenträger und Betonstützen.
Befestigungsmaterial und allem Zubehör
Kettenabhängung bis 3m u. ca. alle 2,5m abgehängt wenn erforderlich
.
Montagehöhe:  ca. 8 Meter
Farbe:  RAL 9016
Länge:  Leuchtenkonstruktion: 10,5m
Schutzart:  IP 20
Schutzklasse:  I

Fabrikat:  RIDI - Leuchten
Type:  VL2TM xxxx-13 +
  VLTVS-13 +
  VL2TE +
  VL2NE-7S / -6S +
  VL2THK +
  Zubehör

Lichtsystem 23
(Montageort Werkzeugausgabe EG0.31 u. EG0.30)

oder gleichwertig

Angebotenes Fabrikat: `..............................¦

Typ: `..............................¦

lefern u. betriebsfertig montieren
Menge: 1,000 St

**1.3.90 Tragschiene 10,0 m lang (für 3 Leuchten u. 2 Blindabdeckung)**
Trageschiene

wie vor beschrieben jedoch,
Lichband 10,0 m lang, 13 polig, bestehend aus 3 und 2 Blindabdeckung nachgenannte Leuchten,
mit Tragschienenverbinder, Enddeckel, jeweils Netzeinspeiseteile 7 u. 6polig für Normalnetz und Netzersatz, Aufhänger mit Kette und erforderlichem Zubehör
einschließlich Sonderkonstruktion für die Befestigung
an vorhandene Betonträger, Trapezblech, Stahlkonstruktion Hallenträger und Betonstützen.
Befestigungsmaterial und allem Zubehör
Kettenabhängung bis 3m u. ca. alle 2,5m abgehängt. wenn erforderlich
.
Montagehöhe:  ca. 8 Meter
Farbe:  RAL 9016
Länge:  Leuchtenkonstruktion: 10,0m
Schutzart:  IP 20
Schutzklasse:  I

Fabrikat:  RIDI - Leuchten
Type:  VL2TM xxxx-13 +
  VLTVS-13 +
  VL2TE +
  VL2NE-7S / -6S +
  VL2THK +
  Zubehör

Lichtsystem 11 + 12 + 5
(Montageort Buswerkstatt Bereich 1 B/C +
Busreparatur)

oder gleichwertig

Angebotenes Fabrikat: `..............................¦

Typ: `..............................¦

lefern u. betriebsfertig montieren
Menge: 2,000 St

**1.3.100 Tragschiene 13,5,0 m lang (für 5 Leuchten u. 4 Blindabdeckung)**
Trageschiene

wie vor beschrieben jedoch,
Lichband 13,5 m lang, 13 polig, bestehend aus 4 u. 3 Blindabdeckungnachgenannte Leuchten,
mit Tragschienenverbinder, Enddeckel, jeweils Netzeinspeiseteile 7 u. 6polig für Normalnetz und Netzersatz, Aufhänger mit Kette und erforderlichem Zubehör
einschließlich Sonderkonstruktion für die Befestigung
an vorhandene Betonträger, Trapezblech, Stahlkonstruktion Hallenträger und Betonstützen.
Befestigungsmaterial und allem Zubehör
Kettenabhängung bis 3m u. ca. alle 2,5m abgehängt wenn erforderlich
.
Montagehöhe:  ca. 8 Meter
Farbe:  RAL 9016
Länge:  Leuchtenkonstrukt: ion 13,5m
Schutzart:  IP 20
Schutzklasse:  I

Fabrikat:  RIDI - Leuchten
Type:  VL2TM xxxx-13 +
  VLTVS-13 +
  VL2TE +
  VL2NE-7S / -6S +
  VL2THK +
  Zubehör

Lichtsystem 23
(Montageort Werkzeugausgabe EG0.31 u. EG0.30)

oder gleichwertig

Angebotenes Fabrikat: `..............................¦

Typ: `..............................¦

lefern u. betriebsfertig montieren
Menge: 1,000 St

**1.3.110 Tragschiene 13,5 m lang (für 5 Leuchten u. 4 Blindabdeckungen)**
Trageschiene

wie vor beschrieben jedoch,
Lichband 13,5 m lang, 13 polig, bestehend aus 5 nachgenannte Leuchten u. 4 Blindabdeckungen,
mit Tragschienenverbinder, Enddeckel, jeweils Netzeinspeiseteile 7 u. 6polig für Normalnetz und Netzersatz, Aufhänger mit Kette und erforderlichem Zubehör
einschließlich Sonderkonstruktion für die Befestigung
an vorhandene Betonträger, Trapezblech, Stahlkonstruktion Hallenträger und Betonstützen.
Befestigungsmaterial und allem Zubehör
Kettenabhängung bis 3m u. ca. alle 2,5m abgehängt wenn erforderlich

Montagehöhe:  ca. 8 Meter
Farbe:  RAL 9016
Länge:  Leuchtenkonstrukt: ion 13,5m
Schutzart:  IP 20
Schutzklasse:  I

Fabrikat:  RIDI - Leuchten
Type:  VL2TM xxxx-13 +
  VLTVS-13 +
  VL2TE +
  VL2NE-7S / -6S +
  VL2THK +
  Zubehör

Lichtsystem 27
(Montageort Elektrowerkstatt EG0.35)

oder gleichwertig

Angebotenes Fabrikat: `..............................¦

Typ: `..............................¦

lefern u. betriebsfertig montieren
Menge: 2,000 St

**1.3.120 Tragschiene 22,0 m lang (für 6 Leuchten u. 5 Blindabdeckung)**
Trageschiene

wie vor beschrieben jedoch,
Lichband 22,0 m lang, 13 polig, bestehend aus 6 nachgenannte Leuchten und 5 Blindabdeckungen,
mit Tragschienenverbinder, Enddeckel, jeweils Netzeinspeiseteile 7 u. 6polig für Normalnetz und Netzersatz, Aufhänger mit Kette und erforderlichem Zubehör
einschließlich Sonderkonstruktion für die Befestigung
an vorhandene Betonträger, Trapezblech, Stahlkonstruktion Hallenträger und Betonstützen.
Befestigungsmaterial und allem Zubehör
Kettenabhängung wenn erforderlich
.
Montagehöhe:  ca. 8 Meter
Farbe:  RAL 9016
Länge:  Leuchtenkonstruktion: 22,0m
Schutzart:  IP 20
Schutzklasse:  I

Fabrikat:  RIDI - Leuchten
Type:  VL2TM xxxx-13 +
  VLTVS-13 +
  VL2TE +
  VL2NE-7S / -6S +
  VL2THK +
  Zubehör

Lichtsystem 11 + 12 + 5
(Montageort Buswerkstatt Bereich 1 B/C +
Busreparatur)

oder gleichwertig

Angebotenes Fabrikat: `..............................¦

Typ: `..............................¦

lefern u. betriebsfertig montieren
Menge: 4,000 St

**1.3.130 Tragschiene 26,0 m lang (für 7 Leuchten u. 6 Blindabdeckung)**
Trageschiene

wie vor beschrieben jedoch,
Lichband 26,0 m lang, 13 polig, bestehend aus 7 und 6 nachgenannte Leuchten Blindabdeckung,
mit Tragschienenverbinder, Enddeckel, jeweils Netzeinspeiseteile 7 u. 6polig für Normalnetz und Netzersatz, Aufhänger mit Kette und erforderlichem Zubehör
einschließlich Sonderkonstruktion für die Befestigung
an vorhandene Betonträger, Trapezblech, Stahlkonstruktion Hallenträger und Betonstützen.
Befestigungsmaterial und allem Zubehör
Kettenabhängung abgehängt wenn erforderlich.
.
Montagehöhe:  ca. 8 Meter
Farbe:  RAL 9016
Länge::  Leuchtenkonstrukt: ion 26,0m
Schutzart:  IP 20
Schutzklasse:  I

Fabrikat:  RIDI - Leuchten
Type:  VL2TM xxxx-13 +
  VLTVS-13 +
  VL2TE +
  VL2NE-7S / -6S +
  VL2THK +
  Zubehör

Lichtsystem 11 + 12
(Montageort Buswerkstatt Bereich 1 B/C +
Busreparatur)

oder gleichwertig

Angebotenes Fabrikat: `..............................¦

Typ: `..............................¦

lefern u. betriebsfertig montieren
Menge: 3,000 St

**1.3.140 Tragschiene 31,5 m lang (für 11 Leuchten u. 10 Blindabdeckung)**
Trageschiene

wie vor beschrieben jedoch,
Lichband 31,5 m lang, 13 polig, bestehend aus 11 u. 10 Blindabdeckungnachgenannte Leuchten,
mit Tragschienenverbinder, Enddeckel, jeweils Netzeinspeiseteile 7 u. 6polig für Normalnetz und Netzersatz, Aufhänger mit Kette und erforderlichem Zubehör
einschließlich Sonderkonstruktion für die Befestigung
an vorhandene Betonträger, Trapezblech, Stahlkonstruktion Hallenträger und Betonstützen.
Befestigungsmaterial und allem Zubehör
Kettenabhängung wenn erforderlich
.
Montagehöhe:  ca. 8 Meter
Farbe:  RAL 9016
Länge:  Leuchtenkonstruktion: 31,5m
Schutzart:  IP 20
Schutzklasse:  I

Fabrikat:  RIDI - Leuchten
Type:  VL2TM xxxx-13 +
  VLTVS-13 +
  VL2TE +
  VL2NE-7S / -6S +
  VL2THK +
  Zubehör

Lichtsystem 23
(Montageort Werkzeugausgabe EG0.31 u. EG0.30)

oder gleichwertig

Angebotenes Fabrikat: `..............................¦

Typ: `..............................¦

lefern u. betriebsfertig montieren
Menge: 1,000 St

**1.3.150 Tragschiene 38,0 m lang (für 10 Leuchten u. 9 Blindabdeckung)**
Trageschiene

wie vor beschrieben jedoch,
Lichband 38,0 m lang, 13 polig, bestehend aus 10 nachgenannte Leuchten und 9 Blindabdeckung,
mit Tragschienenverbinder, Enddeckel, jeweils Netzeinspeiseteile 7 u. 6polig für Normalnetz und Netzersatz, Aufhänger mit Kette und erforderlichem Zubehör
einschließlich Sonderkonstruktion für die Befestigung
an vorhandene Betonträger, Trapezblech, Stahlkonstruktion Hallenträger und Betonstützen.
Befestigungsmaterial und allem Zubehör
Kettenabhängung wenn erforderlich

Montagehöhe:  ca. 8 Meter
Farbe:  RAL 9016
Länge:  Leuchtenkonstruktion: 38m
Schutzart:  IP 20
Schutzklasse:  I

Fabrikat:  RIDI - Leuchten
Type:  VL2TM xxxx-13 +
  VLTVS-13 +
  VL2TE +
  VL2NE-7S / -6S +
  VL2THK +
  Zubehör
Lichtsystem 1+2+3
(Montageort Bremsen-Prüfstand u. Werkstatthalle I + II)

oder gleichwertig

Angebotenes Fabrikat: `..............................¦

Typ: `..............................¦

lefern u. betriebsfertig montieren
Menge: 6,000 St

**1.3.160 Tragschiene 48,0 m lang (für 24 Leuchten)**
Trageschiene

wie vor beschrieben jedoch,
Lichband 48,0 m lang, 13 polig, bestehend aus 24 nachgenannte Leuchten,
mit Tragschienenverbinder, Enddeckel, jeweils Netzeinspeiseteile 7 u. 6polig für Normalnetz und Netzersatz, Aufhänger mit Kette und erforderlichem Zubehör
einschließlich Sonderkonstruktion für die Befestigung
an vorhandene Betonträger, Trapezblech, Stahlkonstruktion Hallenträger und Betonstützen.
Befestigungsmaterial und allem Zubehör
Kettenabhängung wenn erforderlich
.
Montagehöhe:  ca. 8 Meter
Farbe:  RAL 9016
Länge:  Leuchtenkonstruktion: 48,0m
Schutzart:  IP 20
Schutzklasse:  I

Fabrikat:  RIDI - Leuchten
Type:  VL2TM xxxx-13 +
  VLTVS-13 +
  VL2TE +
  VL2NE-7S / -6S +
  VL2THK +
  Zubehör

Lichtsystem 11 + 12
(Montageort Buswerkstatt Bereich 1 B/C +
Busreparatur)

oder gleichwertig

Angebotenes Fabrikat: `..............................¦

Typ: `..............................¦

lefern u. betriebsfertig montieren
Menge: 4,000 St

**1.3.170 Tragschiene 64,0 m lang (für 28 u. 4 Blindabdeckung Leuchten)**
Trageschiene

wie vor beschrieben jedoch,
Lichband 64,0 m lang, 13 polig, bestehend aus 28 nachgenannte Leuchten u. 4 Blindabdeckungen,
mit Tragschienenverbinder, Enddeckel, jeweils Netzeinspeiseteile 7 u. 6polig für Normalnetz und Netzersatz, Aufhänger mit Kette und erforderlichem Zubehör
einschließlich Sonderkonstruktion für die Befestigung
an vorhandene Betonträger, Trapezblech, Stahlkonstruktion Hallenträger und Betonstützen.
Befestigungsmaterial und allem Zubehör
Kettenabhängung wenn erforderlich

Montagehöhe:  ca. 8 Meter
Farbe:  RAL 9016
Länge:  Leuchtenkonstrukt: ion 64,0m
Schutzart:  IP 20
Schutzklasse:  I

Fabrikat:  RIDI - Leuchten
Type:  VL2TM xxxx-13 +
  VLTVS-13 +
  VL2TE +
  VL2NE-7S / -6S +
  VL2THK +
  Zubehör

Lichtsystem 11 + 12
(Montageort Buswerkstatt Bereich 1 B/C +
Busreparatur)

oder gleichwertig

Angebotenes Fabrikat: `..............................¦

Typ: `..............................¦

lefern u. betriebsfertig montieren
Menge: 1,000 St

**1.3.180 Geräteträger mit Abdeckung PMMA klar 55 W 2000mm (TypA) NN**
Geräteträger
für vorgenannte Tragschiene,
Lichtlenkung durch Abdeckung längsprismatisch aus PMMA klar, Ausstrahlungscharakteristik symmetrisch, breitstrahlend, Lichtaustritt direkt. Leuchtmittel LED-M eingebaut, Austausch durch Fachkraft möglich. Die Leuchte generiert einen Bemessungslichtstrom von 10200 lm in Lichtfarbe 840. Die hohe LED-Lebensdauer von bis zu 100.000 h ermöglicht einen langen Einsatz bei gleichbleibender Beleuchtungsgüte. Hohe Lichtqualität durch eine Farborttoleranz von < 3 SDCM.  Stahl, verkehrsweiß, ähnlich RAL 9016, Schutzart IP54, Zulässige Umgebungstemperatur -20 - 40 °C. Einfaches Einclipsen zur elektrischen Kontaktierung und mechanischen Befestigung im systemgebundenem RIDI LINIA EVO Tragschienensystem. Mit elektronischem Betriebsgerät DALI-2. Austausch durch Fachkraft möglich. Nennspannung 220 - 240 V AC/DC 50 - 60 Hz.  Durch eine spezielle Beschichtung der LEDs weist das Produkt eine erhöhte Schadgasfestigkeit auf.

Artikelnummer: 2561019
Artikelbezeichnung: VL2S-GPS200-7DAWS840B1000
Produktkategorie: Geräteträger
Einsatzbereich: Einzelhandel|Data Center|Industrie|Lebensmittel|Logistik
Einsatzbereich HACCP: Produktion|Unverpackte Lebensmittel
Leuchtenform: rechteckig
Verstellbarkeit: starr
Maß L: 2000 mm
Maß B: 67 mm
Maß H: 64 mm
Montageart: Stromschiene
Montageort: Tragschiene
Anschlussart: Stromschienenadapter
Art der Verdrahtung: mit Durchgangsverdrahtung
Anzahl Pole: 7
Leiterquerschnitt: 1,5 - 2,5 mm²
Farbe: verkehrsweiß, ähnlich RAL 9016
Schutzart: IP54
Stoßfestigkeitsgrad: IK03
Glühdrahtprüfung: 650 °C
Zulässige Umgebungstemperatur: -20 - 40 °C
Werkstoff des Gehäuses: Stahl
Oberflächenbehandlung des Gehäuses: lackiert
Werkstoff der Abdeckung: PMMA klar
Art der Steuerung: DALI-2
Nennspannung: 220 - 240 V
Frequenz: 50 - 60 Hz
Spannungsart: AC/DC
Bemessungsleistung: 55,0 W
Schutzklasse: I
Lichtlenker: Abdeckung längsprismatisch
Lichtaustritt: direkt
Lichtverteilung: symmetrisch
Ausstrahlungscharakteristik: breitstrahlend
UGR-Klasse: > 25
Lichtstrom einstellbar: stufenlos
Bemessungslichtstrom: 10200 lm
Leuchteneffizienz: 185 lm/W
Leuchtmittel: LED-M
Inklusive Leuchtmittel: Ja
Farbwiedergabeindex Ra: ? 80
Farbtemperatur: 4000 K
Lichtfarbe: 840
Farborttoleranz (SDCM): < 3 SDCM
Photobiologische Sicherheit: RG1
Bemessungslebensdauer L80B50 (tq = 25 °C): 100.000 h
Bemessungslebensdauer L80B10 (tq = 25 °C): 100.000 h
Energieeffizienzklasse Leuchtmittel: B
mit 4 Kabeleinführungen und Durchgangsverdrahtung für
13x2,5qmm
Klemmböcke für Normaleinspeisung  5//x2,5qmm und DALI  2x2x0,8 / 4x 2,5qmm Einspeisung oder Notstromeinspeisung 3x2,5qmm

Montage:
Geräteträger montiert an vorgenannte Tragschienen.
einschließlich Befestigungsmaterial und allem Zubehör

montiern und anschließen mit allem Anschlußmaterial

Leuchtentyp A

Montagehöhe:  ca. 8 Meter
Farbe:  verkehrsweiß RAL 9016
Leuchtmittel:  1xLED-M 55 W / 10200 lm 100.000 Std.
Schutzart:  IP 54
Schutzklasse:  I

Fabrikat:  RIDI - Leuchten LINIA EVO
Type:  VL2S-GPS200-7DAWS840B1000
  + Zubehör

oder gleichwertig

Angebotenes Fabrikat: `..............................¦

Typ: `..............................¦
Menge: 157,000 St

**1.3.190 Geräteträger mit Abdeckung PMMA klar 55 W 2000mm (TypA) NEA**
Geräteträger
für vorgenannte Tragschiene.
Lichtlenkung durch Abdeckung längsprismatisch aus PMMA klar, Ausstrahlungscharakteristik symmetrisch, breitstrahlend, Lichtaustritt direkt. Leuchtmittel LED-M eingebaut, Austausch durch Fachkraft möglich. Die Leuchte generiert einen Bemessungslichtstrom von 10200 lm in Lichtfarbe 840. Die hohe LED-Lebensdauer von bis zu 100.000 h ermöglicht einen langen Einsatz bei gleichbleibender Beleuchtungsgüte. Hohe Lichtqualität durch eine Farborttoleranz von < 3 SDCM.  Stahl, verkehrsweiß, ähnlich RAL 9016, Schutzart IP54, Zulässige Umgebungstemperatur -20 - 40 °C. Einfaches Einclipsen zur elektrischen Kontaktierung und mechanischen Befestigung im systemgebundenem RIDI LINIA EVO Tragschienensystem. Mit elektronischem Betriebsgerät DALI-2. Austausch durch Fachkraft möglich. Nennspannung 220 - 240 V AC/DC 50 - 60 Hz.  Durch eine spezielle Beschichtung der LEDs weist das Produkt eine erhöhte Schadgasfestigkeit auf.
Z: Notlichtgeräteträger für zentrale Ersatzstromversorgung

Artikelnummer: 2561019-Z
Artikelbezeichnung: VL2S-GPS200-13DAWS840B1000-Z
Produktkategorie: Geräteträger
Einsatzbereich: Einzelhandel|Data Center|Industrie|Lebensmittel|Logistik
Einsatzbereich HACCP: Produktion|Unverpackte Lebensmittel
Leuchtenform: rechteckig
Verstellbarkeit: starr
Maß L: 2000 mm
Maß B: 67 mm
Maß H: 64 mm
Montageart: Stromschiene
Montageort: Tragschiene
Anschlussart: Stromschienenadapter
Art der Verdrahtung: mit Durchgangsverdrahtung
Anzahl Pole: 13
Leiterquerschnitt: 1,5 - 2,5 mm²
Farbe: verkehrsweiß, ähnlich RAL 9016
Schutzart: IP54
Stoßfestigkeitsgrad: IK03
Glühdrahtprüfung: 650 °C
Zulässige Umgebungstemperatur: -20 - 40 °C
Werkstoff des Gehäuses: Stahl
Oberflächenbehandlung des Gehäuses: lackiert
Werkstoff der Abdeckung: PMMA klar
Art der Steuerung: DALI-2
Nennspannung: 220 - 240 V
Frequenz: 50 - 60 Hz
Spannungsart: AC/DC
Bemessungsleistung: 55,0 W
Schutzklasse: I
Lichtlenker: Abdeckung längsprismatisch
Lichtaustritt: direkt
Lichtverteilung: symmetrisch
Ausstrahlungscharakteristik: breitstrahlend
UGR-Klasse: > 25
Lichtstrom einstellbar: stufenlos
Bemessungslichtstrom: 10200 lm
Leuchteneffizienz: 185 lm/W
Leuchtmittel: LED-M
Inklusive Leuchtmittel: Ja
Farbwiedergabeindex Ra: ? 80
Farbtemperatur: 4000 K
Lichtfarbe: 840
Farborttoleranz (SDCM): < 3 SDCM
Photobiologische Sicherheit: RG1
Bemessungslebensdauer L80B50 (tq = 25 °C): 100.000 h
Bemessungslebensdauer L80B10 (tq = 25 °C): 100.000 h
Energieeffizienzklasse Leuchtmittel: B
Z: Notlichtgeräteträger für zentrale Ersatzstromversorgung
mit 4 Kabeleinführungen und Durchgangsverdrahtung für
13x2,5qmm
Klemmböcke für Normaleinspeisung  5//x2,5qmm und DALI  2x2x0,8 / 4x 2,5qmm Einspeisung oder Notstromeinspeisung 3x2,5qmm

Montage:
Geräteträger montiert an vorgenannte Tragschienen.
einschließlich Befestigungsmaterial und allem Zubehör

montiern und anschließen mit allem Anschlußmaterial

Leuchtentyp A

Montagehöhe:  ca. 8 Meter
Farbe:  verkehrsweiß RAL 9016
Leuchtmittel:  1xLED-M 55 W / 10200 lm 100.000 Std.
Schutzart:  IP 54
Schutzklasse:  I

Fabrikat:  RIDI - Leuchten LINIA EVO
Type:  VL2S-GPS200-13DAWS840B1000-Z
  + Zubehör

oder gleichwertig

Angebotenes Fabrikat: `..............................¦

Typ: `..............................¦
Menge: 53,000 St

**1.3.200 Geräteträger mit Abdeckung PMMA klar 44 W 2000mm (TypB) NN**
*** Grundposition ZZ 1.0
Geräteträger
für vorgenannte Tragschiene,
Lichtlenkung durch Abdeckung längsprismatisch aus PMMA klar, Ausstrahlungscharakteristik symmetrisch, breitstrahlend, Lichtaustritt direkt. Leuchtmittel LED-M eingebaut, Austausch durch Fachkraft möglich. Die Leuchte generiert einen Bemessungslichtstrom von 8200 lm in Lichtfarbe 840. Die hohe LED-Lebensdauer von bis zu 100.000 h ermöglicht einen langen Einsatz bei gleichbleibender Beleuchtungsgüte. Hohe Lichtqualität durch eine Farborttoleranz von < 3 SDCM.  Stahl, verkehrsweiß, ähnlich RAL 9016, Schutzart IP54, Zulässige Umgebungstemperatur -20 - 45 °C. Einfaches Einclipsen zur elektrischen Kontaktierung und mechanischen Befestigung im systemgebundenem RIDI LINIA EVO Tragschienensystem. Mit elektronischem Betriebsgerät DALI-2. Austausch durch Fachkraft möglich. Nennspannung 220 - 240 V AC/DC 50 - 60 Hz.  Durch eine spezielle Beschichtung der LEDs weist das Produkt eine erhöhte Schadgasfestigkeit auf.

Artikelnummer: 2561018
Artikelbezeichnung: VL2S-GPS200-7DAWS840B0800
Produktkategorie: Geräteträger
Einsatzbereich: Einzelhandel|Data Center|Industrie|Lebensmittel|Logistik
Einsatzbereich HACCP: Produktion|Unverpackte Lebensmittel
Leuchtenform: rechteckig
Verstellbarkeit: starr
Maß L: 2000 mm
Maß B: 67 mm
Maß H: 64 mm
Montageart: Stromschiene
Montageort: Tragschiene
Anschlussart: Stromschienenadapter
Art der Verdrahtung: mit Durchgangsverdrahtung
Anzahl Pole: 7
Leiterquerschnitt: 1,5 - 2,5 mm²
Farbe: verkehrsweiß, ähnlich RAL 9016
Schutzart: IP54
Stoßfestigkeitsgrad: IK03
Glühdrahtprüfung: 650 °C
Zulässige Umgebungstemperatur: -20 - 45 °C
Werkstoff des Gehäuses: Stahl
Oberflächenbehandlung des Gehäuses: lackiert
Werkstoff der Abdeckung: PMMA klar
Art der Steuerung: DALI-2
Nennspannung: 220 - 240 V
Frequenz: 50 - 60 Hz
Spannungsart: AC/DC
Bemessungsleistung: 44,0 W
Schutzklasse: I
Lichtlenker: Abdeckung längsprismatisch
Lichtaustritt: direkt
Lichtverteilung: symmetrisch
Ausstrahlungscharakteristik: breitstrahlend
UGR-Klasse: > 25
Lichtstrom einstellbar: stufenlos
Bemessungslichtstrom: 8200 lm
Leuchteneffizienz: 186 lm/W
Leuchtmittel: LED-M
Inklusive Leuchtmittel: Ja
Farbwiedergabeindex Ra: ? 80
Farbtemperatur: 4000 K
Lichtfarbe: 840
Farborttoleranz (SDCM): < 3 SDCM
Photobiologische Sicherheit: RG1
Bemessungslebensdauer L80B50 (tq = 25 °C): 100.000 h
Bemessungslebensdauer L80B10 (tq = 25 °C): 100.000 h
Energieeffizienzklasse Leuchtmittel: B
mit 4 Kabeleinführungen und Durchgangsverdrahtung für
13x2,5qmm
Klemmböcke für Normaleinspeisung  5//x2,5qmm und DALI  2x2x0,8 / 4x 2,5qmm Einspeisung oder Notstromeinspeisung 3x2,5qmm

Montage:
Geräteträger montiert an vorgenannte Tragschienen.
einschließlich Befestigungsmaterial und allem Zubehör

montiern und anschließen mit allem Anschlußmaterial

Leuchtentyp B

Montagehöhe:  ca. 8 Meter
Farbe:  verkehrsweiß RAL 9016
Leuchtmittel:  1xLED-M 44 W / 8200 lm 100.000 Std.
Schutzart:  IP 54
Schutzklasse:  I

Fabrikat:  RIDI - Leuchten LINIA EVO
Type:  VL2S-GPS200-7DAWS840B0800
  + Zubehör

oder gleichwertig

Angebotenes Fabrikat: `..............................¦

Typ: `..............................¦
Menge: 41,000 St

**1.3.210 Geräteträger mit Abdeckung PMMA klar 32 W 2000mm (TypB) NN**
*** Wahlposition ZZ 1.1
Geräteträger
für vorgenannte Tragschiene,
Lichtlenkung durch Abdeckung längsprismatisch aus PMMA klar, Ausstrahlungscharakteristik symmetrisch, breitstrahlend, Lichtaustritt direkt. Leuchtmittel LED-M eingebaut, Austausch durch Fachkraft möglich. Die Leuchte generiert einen Bemessungslichtstrom von 6000 lm in Lichtfarbe 840. Die hohe LED-Lebensdauer von bis zu 100.000 h ermöglicht einen langen Einsatz bei gleichbleibender Beleuchtungsgüte. Hohe Lichtqualität durch eine Farborttoleranz von < 3 SDCM.  Stahl, verkehrsweiß, ähnlich RAL 9016, Schutzart IP54, Zulässige Umgebungstemperatur -20 - 35 °C. Einfaches Einclipsen zur elektrischen Kontaktierung und mechanischen Befestigung im systemgebundenem LINIA EVO Tragschienensystem. Mit elektronischem Betriebsgerät DALI-2. Austausch durch Fachkraft möglich. Nennspannung 220 - 240 V AC/DC 50 - 60 Hz.  Durch eine spezielle Beschichtung der LEDs weist das Produkt eine erhöhte Schadgasfestigkeit auf.

Artikelnummer: 2561017
Artikelbezeichnung: VL2S-GPS200-7DAWS840B0600
Produktkategorie: Geräteträger
Einsatzbereich: Einzelhandel|Data Center|Industrie|Lebensmittel|Logistik
Einsatzbereich HACCP: Produktion|Unverpackte Lebensmittel
Leuchtenform: rechteckig
Verstellbarkeit: starr
Maß L: 2000 mm
Maß B: 67 mm
Maß H: 64 mm
Montageart: Stromschiene
Montageort: Tragschiene
Anschlussart: Stromschienenadapter
Art der Verdrahtung: mit Durchgangsverdrahtung
Anzahl Pole: 7
Leiterquerschnitt: 1,5 - 2,5 mm²
Farbe: verkehrsweiß, ähnlich RAL 9016
Schutzart: IP54
Stoßfestigkeitsgrad: IK03
Glühdrahtprüfung: 650 °C
Zulässige Umgebungstemperatur: -20 - 35 °C
Werkstoff des Gehäuses: Stahl
Oberflächenbehandlung des Gehäuses: lackiert
Werkstoff der Abdeckung: PMMA klar
Art der Steuerung: DALI-2
Nennspannung: 220 - 240 V
Frequenz: 50 - 60 Hz
Spannungsart: AC/DC
Bemessungsleistung: 32,0 W
Schutzklasse: I
Lichtlenker: Abdeckung längsprismatisch
Lichtaustritt: direkt
Lichtverteilung: symmetrisch
Ausstrahlungscharakteristik: breitstrahlend
UGR-Klasse: ? 25
Lichtstrom einstellbar: stufenlos
Bemessungslichtstrom: 6000 lm
Leuchteneffizienz: 188 lm/W
Leuchtmittel: LED-M
Inklusive Leuchtmittel: Ja
Farbwiedergabeindex Ra: ? 80
Farbtemperatur: 4000 K
Lichtfarbe: 840
Farborttoleranz (SDCM): < 3 SDCM
Photobiologische Sicherheit: RG1
Bemessungslebensdauer L80B50 (tq = 25 °C): 100.000 h
Bemessungslebensdauer L80B10 (tq = 25 °C): 100.000 h
Energieeffizienzklasse Leuchtmittel: B
mit 4 Kabeleinführungen und Durchgangsverdrahtung für
13x2,5qmm
Klemmböcke für Normaleinspeisung  5//x2,5qmm und DALI  2x2x0,8 / 4x 2,5qmm Einspeisung oder Notstromeinspeisung 3x2,5qmm

Montage:
Geräteträger montiert an vorgenannte Tragschienen.
einschließlich Befestigungsmaterial und allem Zubehör

montiern und anschließen mit allem Anschlußmaterial

Leuchtentyp B

Montagehöhe:  ca. 8 Meter
Farbe:  verkehrsweiß RAL 9016
Leuchtmittel:  1xLED-M 32 W / 6000 lm 100.000 Std.
Schutzart:  IP 54
Schutzklasse:  I

Fabrikat:  RIDI - Leuchten LINIA EVO
Type:  VL2S-GPS200-7DAWS840B0600
  + Zubehör

oder gleichwertig

Angebotenes Fabrikat: `..............................¦

Typ: `..............................¦
Menge: 41,000 St

**1.3.220 Geräteträger mit Abdeckung PMMA klar 44 W 2000mm (TypB) NN**
*** Grundposition ZZ 2.0
Geräteträger
für vorgenannte Tragschiene,
Lichtlenkung durch Abdeckung längsprismatisch aus PMMA klar, Ausstrahlungscharakteristik symmetrisch, breitstrahlend, Lichtaustritt direkt. Leuchtmittel LED-M eingebaut, Austausch durch Fachkraft möglich. Die Leuchte generiert einen Bemessungslichtstrom von 8200 lm in Lichtfarbe 840. Die hohe LED-Lebensdauer von bis zu 100.000 h ermöglicht einen langen Einsatz bei gleichbleibender Beleuchtungsgüte. Hohe Lichtqualität durch eine Farborttoleranz von < 3 SDCM.  Stahl, verkehrsweiß, ähnlich RAL 9016, Schutzart IP54, Zulässige Umgebungstemperatur -20 - 45 °C. Einfaches Einclipsen zur elektrischen Kontaktierung und mechanischen Befestigung im systemgebundenem RIDI LINIA EVO Tragschienensystem. Mit elektronischem Betriebsgerät DALI-2. Austausch durch Fachkraft möglich. Nennspannung 220 - 240 V AC/DC 50 - 60 Hz.  Durch eine spezielle Beschichtung der LEDs weist das Produkt eine erhöhte Schadgasfestigkeit auf.

Artikelnummer: 2561018-Z
Artikelbezeichnung: VL2S-GPS200-7DAWS840B0800-Z
Produktkategorie: Geräteträger
Einsatzbereich: Einzelhandel|Data Center|Industrie|Lebensmittel|Logistik
Einsatzbereich HACCP: Produktion|Unverpackte Lebensmittel
Leuchtenform: rechteckig
Verstellbarkeit: starr
Maß L: 2000 mm
Maß B: 67 mm
Maß H: 64 mm
Montageart: Stromschiene
Montageort: Tragschiene
Anschlussart: Stromschienenadapter
Art der Verdrahtung: mit Durchgangsverdrahtung
Anzahl Pole: 7
Leiterquerschnitt: 1,5 - 2,5 mm²
Farbe: verkehrsweiß, ähnlich RAL 9016
Schutzart: IP54
Stoßfestigkeitsgrad: IK03
Glühdrahtprüfung: 650 °C
Zulässige Umgebungstemperatur: -20 - 45 °C
Werkstoff des Gehäuses: Stahl
Oberflächenbehandlung des Gehäuses: lackiert
Werkstoff der Abdeckung: PMMA klar
Art der Steuerung: DALI-2
Nennspannung: 220 - 240 V
Frequenz: 50 - 60 Hz
Spannungsart: AC/DC
Bemessungsleistung: 44,0 W
Schutzklasse: I
Lichtlenker: Abdeckung längsprismatisch
Lichtaustritt: direkt
Lichtverteilung: symmetrisch
Ausstrahlungscharakteristik: breitstrahlend
UGR-Klasse: > 25
Lichtstrom einstellbar: stufenlos
Bemessungslichtstrom: 8200 lm
Leuchteneffizienz: 186 lm/W
Leuchtmittel: LED-M
Inklusive Leuchtmittel: Ja
Farbwiedergabeindex Ra: ? 80
Farbtemperatur: 4000 K
Lichtfarbe: 840
Farborttoleranz (SDCM): < 3 SDCM
Photobiologische Sicherheit: RG1
Bemessungslebensdauer L80B50 (tq = 25 °C): 100.000 h
Bemessungslebensdauer L80B10 (tq = 25 °C): 100.000 h
Energieeffizienzklasse Leuchtmittel: B
Z: Notlichtgeräteträger für zentrale Ersatzstromversorgung
mit 4 Kabeleinführungen und Durchgangsverdrahtung für
13x2,5qmm
Klemmböcke für Normaleinspeisung  5//x2,5qmm und DALI  2x2x0,8 / 4x 2,5qmm Einspeisung oder Notstromeinspeisung 3x2,5qmm

Montage:
Geräteträger montiert an vorgenannte Tragschienen.
einschließlich Befestigungsmaterial und allem Zubehör

montiern und anschließen mit allem Anschlußmaterial

Leuchtentyp B

Montagehöhe:  ca. 8 Meter
Farbe:  verkehrsweiß RAL 9016
Leuchtmittel:  1xLED-M 44 W / 8200 lm 100.000 Std.
Schutzart:  IP 54
Schutzklasse:  I

Fabrikat:  RIDI - Leuchten LINIA EVO
Type:  VL2S-GPS200-7DAWS840B0800-Z
  + Zubehör

oder gleichwertig

Angebotenes Fabrikat: `..............................¦

Typ: `..............................¦
Menge: 15,000 St

**1.3.230 Geräteträger mit Abdeckung PMMA klar 32 W 2000mm (TypB) NEA**
*** Wahlposition ZZ 2.1
Geräteträger
für vorgenannte Tragschiene,
Lichtlenkung durch Abdeckung längsprismatisch aus PMMA klar, Ausstrahlungscharakteristik symmetrisch, breitstrahlend, Lichtaustritt direkt. Leuchtmittel LED-M eingebaut, Austausch durch Fachkraft möglich. Die Leuchte generiert einen Bemessungslichtstrom von 6000 lm in Lichtfarbe 840. Die hohe LED-Lebensdauer von bis zu 100.000 h ermöglicht einen langen Einsatz bei gleichbleibender Beleuchtungsgüte. Hohe Lichtqualität durch eine Farborttoleranz von < 3 SDCM.  Stahl, verkehrsweiß, ähnlich RAL 9016, Schutzart IP54, Zulässige Umgebungstemperatur -20 - 35 °C. Einfaches Einclipsen zur elektrischen Kontaktierung und mechanischen Befestigung im systemgebundenem LINIA EVO Tragschienensystem. Mit elektronischem Betriebsgerät DALI-2. Austausch durch Fachkraft möglich. Nennspannung 220 - 240 V AC/DC 50 - 60 Hz.  Durch eine spezielle Beschichtung der LEDs weist das Produkt eine erhöhte Schadgasfestigkeit auf.

Artikelnummer: 2561017-Z
Artikelbezeichnung: VL2S-GPS200-13DAWS840B0600-Z
Produktkategorie: Geräteträger
Einsatzbereich: Einzelhandel|Data Center|Industrie|Lebensmittel|Logistik
Einsatzbereich HACCP: Produktion|Unverpackte Lebensmittel
Leuchtenform: rechteckig
Verstellbarkeit: starr
Maß L: 2000 mm
Maß B: 67 mm
Maß H: 64 mm
Montageart: Stromschiene
Montageort: Tragschiene
Anschlussart: Stromschienenadapter
Art der Verdrahtung: mit Durchgangsverdrahtung
Anzahl Pole: 13
Leiterquerschnitt: 1,5 - 2,5 mm²
Farbe: verkehrsweiß, ähnlich RAL 9016
Schutzart: IP54
Stoßfestigkeitsgrad: IK03
Glühdrahtprüfung: 650 °C
Zulässige Umgebungstemperatur: -20 - 35 °C
Werkstoff des Gehäuses: Stahl
Oberflächenbehandlung des Gehäuses: lackiert
Werkstoff der Abdeckung: PMMA klar
Art der Steuerung: DALI-2
Nennspannung: 220 - 240 V
Frequenz: 50 - 60 Hz
Spannungsart: AC/DC
Bemessungsleistung: 32,0 W
Schutzklasse: I
Lichtlenker: Abdeckung längsprismatisch
Lichtaustritt: direkt
Lichtverteilung: symmetrisch
Ausstrahlungscharakteristik: breitstrahlend
UGR-Klasse: ? 25
Lichtstrom einstellbar: stufenlos
Bemessungslichtstrom: 6000 lm
Leuchteneffizienz: 188 lm/W
Leuchtmittel: LED-M
Inklusive Leuchtmittel: Ja
Farbwiedergabeindex Ra: ? 80
Farbtemperatur: 4000 K
Lichtfarbe: 840
Farborttoleranz (SDCM): < 3 SDCM
Photobiologische Sicherheit: RG1
Bemessungslebensdauer L80B50 (tq = 25 °C): 100.000 h
Bemessungslebensdauer L80B10 (tq = 25 °C): 100.000 h
Energieeffizienzklasse Leuchtmittel: B
Z: Notlichtgeräteträger für zentrale Ersatzstromversorgung
mit 4 Kabeleinführungen und Durchgangsverdrahtung für
13x2,5qmm
Klemmböcke für Normaleinspeisung  5//x2,5qmm und DALI  2x2x0,8 / 4x 2,5qmm Einspeisung oder Notstromeinspeisung 3x2,5qmm

Montage:
Geräteträger montiert an vorgenannte Tragschienen.
einschließlich Befestigungsmaterial und allem Zubehör

montiern und anschließen mit allem Anschlußmaterial

Leuchtentyp B

Montagehöhe:  ca. 8 Meter
Farbe:  verkehrsweiß RAL 9016
Leuchtmittel:  1xLED-M 32 W / 6000 lm 100.000 Std.
Schutzart:  IP 54
Schutzklasse:  I

Fabrikat:  RIDI - Leuchten LINIA EVO
Type:  VL2S-GPS200-13DAWS840B0600-Z
  + Zubehör

oder gleichwertig

Angebotenes Fabrikat: `..............................¦

Typ: `..............................¦
Menge: 15,000 St

**1.3.240 Geräteträger mit Abdeckung PMMA klar 28 W 1500mm (Typ C) NN**
Geräteträger
für vorgenannte Tragschiene,
Lichtlenkung durch Abdeckung längsprismatisch aus PMMA klar, Ausstrahlungscharakteristik symmetrisch, breitstrahlend, Lichtaustritt direkt. Leuchtmittel LED-M eingebaut, Austausch durch Fachkraft möglich. Die Leuchte generiert einen Bemessungslichtstrom von 5140 lm in Lichtfarbe 840. Die hohe LED-Lebensdauer von bis zu 100.000 h ermöglicht einen langen Einsatz bei gleichbleibender Beleuchtungsgüte. Hohe Lichtqualität durch eine Farborttoleranz von < 3 SDCM.  Stahl, verkehrsweiß, ähnlich RAL 9016, Schutzart IP54, Zulässige Umgebungstemperatur -20 - 40 °C. Einfaches Einclipsen zur elektrischen Kontaktierung und mechanischen Befestigung im systemgebundenem RIDI LINIA EVO Tragschienensystem. Mit elektronischem Betriebsgerät DALI-2. Austausch durch Fachkraft möglich. Nennspannung 220 - 240 V AC/DC 50 - 60 Hz.  Durch eine spezielle Beschichtung der LEDs weist das Produkt eine erhöhte Schadgasfestigkeit auf.

Artikelnummer: 2560975
Artikelbezeichnung: VL2S-GPS150-7DAWS840B0500
Produktkategorie: Geräteträger
Einsatzbereich: Einzelhandel|Data Center|Industrie|Lebensmittel|Logistik
Einsatzbereich HACCP: Produktion|Unverpackte Lebensmittel
Leuchtenform: rechteckig
Verstellbarkeit: starr
Maß L: 1500 mm
Maß B: 67 mm
Maß H: 64 mm
Montageart: Stromschiene
Montageort: Tragschiene
Anschlussart: Stromschienenadapter
Art der Verdrahtung: mit Durchgangsverdrahtung
Anzahl Pole: 7
Leiterquerschnitt: 1,5 - 2,5 mm²
Farbe: verkehrsweiß, ähnlich RAL 9016
Schutzart: IP54
Stoßfestigkeitsgrad: IK03
Glühdrahtprüfung: 650 °C
Zulässige Umgebungstemperatur: -20 - 40 °C
Werkstoff des Gehäuses: Stahl
Oberflächenbehandlung des Gehäuses: lackiert
Werkstoff der Abdeckung: PMMA klar
Art der Steuerung: DALI-2
Nennspannung: 220 - 240 V
Frequenz: 50 - 60 Hz
Spannungsart: AC/DC
Bemessungsleistung: 28,0 W
Schutzklasse: I
Lichtlenker: Abdeckung längsprismatisch
Lichtaustritt: direkt
Lichtverteilung: symmetrisch
Ausstrahlungscharakteristik: breitstrahlend
UGR-Klasse: ? 25
Lichtstrom einstellbar: stufenlos
Bemessungslichtstrom: 5140 lm
Leuchteneffizienz: 184 lm/W
Leuchtmittel: LED-M
Inklusive Leuchtmittel: Ja
Farbwiedergabeindex Ra: ? 80
Farbtemperatur: 4000 K
Lichtfarbe: 840
Farborttoleranz (SDCM): < 3 SDCM
Photobiologische Sicherheit: RG1
Bemessungslebensdauer L80B50 (tq = 25 °C): 100.000 h
Bemessungslebensdauer L80B10 (tq = 25 °C): 100.000 h
Energieeffizienzklasse Leuchtmittel: B
mit 4 Kabeleinführungen und Durchgangsverdrahtung für
13x2,5qmm
Klemmböcke für Normaleinspeisung  5//x2,5qmm und DALI  2x2x0,8 / 4x 2,5qmm Einspeisung oder Notstromeinspeisung 3x2,5qmm

Montage:
Geräteträger montiert an vorgenannte Tragschienen.
einschließlich Befestigungsmaterial und allem Zubehör

montiern und anschließen mit allem Anschlußmaterial

Leuchtentyp C

Montagehöhe:  ca. 8 Meter
Farbe:  verkehrsweiß RAL 9016
Leuchtmittel:  1xLED-M 28W / 5140 lm 100.000 Std.
Schutzart:  IP 54
Schutzklasse:  I

Fabrikat:  RIDI - Leuchten LINIA EVO
Type:  VL2S-GPS150-7DAWS840B0500
  + Zubehör

oder gleichwertig

Angebotenes Fabrikat: `..............................¦

Typ: `..............................¦
Menge: 115,000 St

**1.3.250 Geräteträger mit Abdeckung PMMA klar 28 W 1500mm (Typ C) NEA**
Geräteträger
für vorgenannte Tragschiene,
Lichtlenkung durch Abdeckung längsprismatisch aus PMMA klar, Ausstrahlungscharakteristik symmetrisch, breitstrahlend, Lichtaustritt direkt. Leuchtmittel LED-M eingebaut, Austausch durch Fachkraft möglich. Die Leuchte generiert einen Bemessungslichtstrom von 5140 lm in Lichtfarbe 840. Die hohe LED-Lebensdauer von bis zu 100.000 h ermöglicht einen langen Einsatz bei gleichbleibender Beleuchtungsgüte. Hohe Lichtqualität durch eine Farborttoleranz von < 3 SDCM.  Stahl, verkehrsweiß, ähnlich RAL 9016, Schutzart IP54, Zulässige Umgebungstemperatur -20 - 40 °C. Einfaches Einclipsen zur elektrischen Kontaktierung und mechanischen Befestigung im systemgebundenem RIDI LINIA EVO Tragschienensystem. Mit elektronischem Betriebsgerät DALI-2. Austausch durch Fachkraft möglich. Nennspannung 220 - 240 V AC/DC 50 - 60 Hz.  Durch eine spezielle Beschichtung der LEDs weist das Produkt eine erhöhte Schadgasfestigkeit auf.
Z: Notlichtgeräteträger für zentrale Ersatzstromversorgung

Artikelnummer: 2560975-Z
Artikelbezeichnung: VL2S-GPS150-13DAWS840B0500-Z
Produktkategorie: Geräteträger
Einsatzbereich: Einzelhandel|Data Center|Industrie|Lebensmittel|Logistik
Einsatzbereich HACCP: Produktion|Unverpackte Lebensmittel
Leuchtenform: rechteckig
Verstellbarkeit: starr
Maß L: 1500 mm
Maß B: 67 mm
Maß H: 64 mm
Montageart: Stromschiene
Montageort: Tragschiene
Anschlussart: Stromschienenadapter
Art der Verdrahtung: mit Durchgangsverdrahtung
Anzahl Pole: 13
Leiterquerschnitt: 1,5 - 2,5 mm²
Farbe: verkehrsweiß, ähnlich RAL 9016
Schutzart: IP54
Stoßfestigkeitsgrad: IK03
Glühdrahtprüfung: 650 °C
Zulässige Umgebungstemperatur: -20 - 40 °C
Werkstoff des Gehäuses: Stahl
Oberflächenbehandlung des Gehäuses: lackiert
Werkstoff der Abdeckung: PMMA klar
Art der Steuerung: DALI-2
Nennspannung: 220 - 240 V
Frequenz: 50 - 60 Hz
Spannungsart: AC/DC
Bemessungsleistung: 28,0 W
Schutzklasse: I
Lichtlenker: Abdeckung längsprismatisch
Lichtaustritt: direkt
Lichtverteilung: symmetrisch
Ausstrahlungscharakteristik: breitstrahlend
UGR-Klasse: ? 25
Lichtstrom einstellbar: stufenlos
Bemessungslichtstrom: 5140 lm
Leuchteneffizienz: 184 lm/W
Leuchtmittel: LED-M
Inklusive Leuchtmittel: Ja
Farbwiedergabeindex Ra: ? 80
Farbtemperatur: 4000 K
Lichtfarbe: 840
Farborttoleranz (SDCM): < 3 SDCM
Photobiologische Sicherheit: RG1
Bemessungslebensdauer L80B50 (tq = 25 °C): 100.000 h
Bemessungslebensdauer L80B10 (tq = 25 °C): 100.000 h
Energieeffizienzklasse Leuchtmittel: B
Z: Notlichtgeräteträger für zentrale Ersatzstromversorgung
mit 4 Kabeleinführungen und Durchgangsverdrahtung für
13x2,5qmm
Klemmböcke für Normaleinspeisung  5//x2,5qmm und DALI  2x2x0,8 / 4x 2,5qmm Einspeisung oder Notstromeinspeisung 3x2,5qmm

Montage:
Geräteträger montiert an vorgenannte Tragschienen.
einschließlich Befestigungsmaterial und allem Zubehör

montiern und anschließen mit allem Anschlußmaterial

Leuchtentyp C

Montagehöhe:  ca. 8 Meter
Farbe:  verkehrsweiß RAL 9016
Leuchtmittel:  1xLED-M 28W / 5140 lm 100.000 Std.
Schutzart:  IP 54
Schutzklasse:  I

Fabrikat:  RIDI - Leuchten LINIA EVO
Type:  VL2S-GPS150-13DAWS840B0500-Z
  + Zubehör

oder gleichwertig

Angebotenes Fabrikat: `..............................¦

Typ: `..............................¦
Menge: 25,000 St

**1.3.260 Geräteträger mit Abdeckung PMMA klar 45 W 1500mm (Typ D) NN**
Geräteträger
für vorgenannte Tragschiene,
Lichtlenkung durch Abdeckung längsprismatisch aus PMMA klar, Ausstrahlungscharakteristik symmetrisch, breitstrahlend, Lichtaustritt direkt. Leuchtmittel LED-M eingebaut, Austausch durch Fachkraft möglich. Die Leuchte generiert einen Bemessungslichtstrom von 8140 lm in Lichtfarbe 840. Die hohe LED-Lebensdauer von bis zu 100.000 h ermöglicht einen langen Einsatz bei gleichbleibender Beleuchtungsgüte. Hohe Lichtqualität durch eine Farborttoleranz von < 3 SDCM.  Stahl, verkehrsweiß, ähnlich RAL 9016, Schutzart IP54, Zulässige Umgebungstemperatur -20 - 40 °C. Einfaches Einclipsen zur elektrischen Kontaktierung und mechanischen Befestigung im systemgebundenem RIDI LINIA EVO Tragschienensystem. Mit elektronischem Betriebsgerät DALI-2. Austausch durch Fachkraft möglich. Nennspannung 220 - 240 V AC/DC 50 - 60 Hz.  Durch eine spezielle Beschichtung der LEDs weist das Produkt eine erhöhte Schadgasfestigkeit auf.

Artikelnummer: 2560977
Artikelbezeichnung: VL2S-GPS150-7DAWS840B0800
Produktkategorie: Geräteträger
Einsatzbereich: Einzelhandel|Data Center|Industrie|Lebensmittel|Logistik
Einsatzbereich HACCP: Produktion|Unverpackte Lebensmittel
Leuchtenform: rechteckig
Verstellbarkeit: starr
Maß L: 1500 mm
Maß B: 67 mm
Maß H: 64 mm
Montageart: Stromschiene
Montageort: Tragschiene
Anschlussart: Stromschienenadapter
Art der Verdrahtung: mit Durchgangsverdrahtung
Anzahl Pole: 7
Leiterquerschnitt: 1,5 - 2,5 mm²
Farbe: verkehrsweiß, ähnlich RAL 9016
Schutzart: IP54
Stoßfestigkeitsgrad: IK03
Glühdrahtprüfung: 650 °C
Zulässige Umgebungstemperatur: -20 - 40 °C
Werkstoff des Gehäuses: Stahl
Oberflächenbehandlung des Gehäuses: lackiert
Werkstoff der Abdeckung: PMMA klar
Art der Steuerung: DALI-2
Nennspannung: 220 - 240 V
Frequenz: 50 - 60 Hz
Spannungsart: AC/DC
Bemessungsleistung: 45,0 W
Schutzklasse: I
Lichtlenker: Abdeckung längsprismatisch
Lichtaustritt: direkt
Lichtverteilung: symmetrisch
Ausstrahlungscharakteristik: breitstrahlend
UGR-Klasse: > 25
Lichtstrom einstellbar: stufenlos
Bemessungslichtstrom: 8140 lm
Leuchteneffizienz: 181 lm/W
Leuchtmittel: LED-M
Inklusive Leuchtmittel: Ja
Farbwiedergabeindex Ra: ? 80
Farbtemperatur: 4000 K
Lichtfarbe: 840
Farborttoleranz (SDCM): < 3 SDCM
Photobiologische Sicherheit: RG1
Bemessungslebensdauer L80B50 (tq = 25 °C): 100.000 h
Bemessungslebensdauer L80B10 (tq = 25 °C): 100.000 h
Energieeffizienzklasse Leuchtmittel: B
mit 4 Kabeleinführungen und Durchgangsverdrahtung für
13x2,5qmm
Klemmböcke für Normaleinspeisung  5//x2,5qmm und DALI  2x2x0,8 / 4x 2,5qmm Einspeisung oder Notstromeinspeisung 3x2,5qmm

Montage:
Geräteträger montiert an vorgenannte Tragschienen.
einschließlich Befestigungsmaterial und allem Zubehör

montiern und anschließen mit allem Anschlußmaterial

Leuchtentyp D

Montagehöhe:  ca. 8 Meter
Farbe:  verkehrsweiß RAL 9016
Leuchtmittel:  1xLED-M 45W / 8140 lm 100.000 Std.
Schutzart:  IP 54
Schutzklasse:  I

Fabrikat:  RIDI - Leuchten LINIA EVO
Type:  VL2S-GPS150-7DAWS840B0800
  + Zubehör

oder gleichwertig

Angebotenes Fabrikat: `..............................¦

Typ: `..............................¦
Menge: 72,000 St

**1.3.270 Geräteträger mit Abdeckung PMMA klar 45 W 1500mm (Typ D) NEA**
Geräteträger
für vorgenannte Tragschiene,
Lichtlenkung durch Abdeckung längsprismatisch aus PMMA klar, Ausstrahlungscharakteristik symmetrisch, breitstrahlend, Lichtaustritt direkt. Leuchtmittel LED-M eingebaut, Austausch durch Fachkraft möglich. Die Leuchte generiert einen Bemessungslichtstrom von 8140 lm in Lichtfarbe 840. Die hohe LED-Lebensdauer von bis zu 100.000 h ermöglicht einen langen Einsatz bei gleichbleibender Beleuchtungsgüte. Hohe Lichtqualität durch eine Farborttoleranz von < 3 SDCM.  Stahl, verkehrsweiß, ähnlich RAL 9016, Schutzart IP54, Zulässige Umgebungstemperatur -20 - 40 °C. Einfaches Einclipsen zur elektrischen Kontaktierung und mechanischen Befestigung im systemgebundenem RIDI LINIA EVO Tragschienensystem. Mit elektronischem Betriebsgerät DALI-2. Austausch durch Fachkraft möglich. Nennspannung 220 - 240 V AC/DC 50 - 60 Hz.  Durch eine spezielle Beschichtung der LEDs weist das Produkt eine erhöhte Schadgasfestigkeit auf.
Z: Notlichtgeräteträger für zentrale Ersatzstromversorgung

Artikelnummer: 2560977-Z
Artikelbezeichnung: VL2S-GPS150-13DAWS840B0800-Z
Produktkategorie: Geräteträger
Einsatzbereich: Einzelhandel|Data Center|Industrie|Lebensmittel|Logistik
Einsatzbereich HACCP: Produktion|Unverpackte Lebensmittel
Leuchtenform: rechteckig
Verstellbarkeit: starr
Maß L: 1500 mm
Maß B: 67 mm
Maß H: 64 mm
Montageart: Stromschiene
Montageort: Tragschiene
Anschlussart: Stromschienenadapter
Art der Verdrahtung: mit Durchgangsverdrahtung
Anzahl Pole: 13
Leiterquerschnitt: 1,5 - 2,5 mm²
Farbe: verkehrsweiß, ähnlich RAL 9016
Schutzart: IP54
Stoßfestigkeitsgrad: IK03
Glühdrahtprüfung: 650 °C
Zulässige Umgebungstemperatur: -20 - 40 °C
Werkstoff des Gehäuses: Stahl
Oberflächenbehandlung des Gehäuses: lackiert
Werkstoff der Abdeckung: PMMA klar
Art der Steuerung: DALI-2
Nennspannung: 220 - 240 V
Frequenz: 50 - 60 Hz
Spannungsart: AC/DC
Bemessungsleistung: 45,0 W
Schutzklasse: I
Lichtlenker: Abdeckung längsprismatisch
Lichtaustritt: direkt
Lichtverteilung: symmetrisch
Ausstrahlungscharakteristik: breitstrahlend
UGR-Klasse: > 25
Lichtstrom einstellbar: stufenlos
Bemessungslichtstrom: 8140 lm
Leuchteneffizienz: 181 lm/W
Leuchtmittel: LED-M
Inklusive Leuchtmittel: Ja
Farbwiedergabeindex Ra: ? 80
Farbtemperatur: 4000 K
Lichtfarbe: 840
Farborttoleranz (SDCM): < 3 SDCM
Photobiologische Sicherheit: RG1
Bemessungslebensdauer L80B50 (tq = 25 °C): 100.000 h
Bemessungslebensdauer L80B10 (tq = 25 °C): 100.000 h
Energieeffizienzklasse Leuchtmittel: B
Z: Notlichtgeräteträger für zentrale Ersatzstromversorgung
mit 4 Kabeleinführungen und Durchgangsverdrahtung für
13x2,5qmm
Klemmböcke für Normaleinspeisung  5//x2,5qmm und DALI  2x2x0,8 / 4x 2,5qmm Einspeisung oder Notstromeinspeisung 3x2,5qmm

Montage:
Geräteträger montiert an vorgenannte Tragschienen.
einschließlich Befestigungsmaterial und allem Zubehör

montiern und anschließen mit allem Anschlußmaterial

Leuchtentyp D

Montagehöhe:  ca. 8 Meter
Farbe:  verkehrsweiß RAL 9016
Leuchtmittel:  1xLED-M 45W / 8140 lm 100.000 Std.
Schutzart:  IP 54
Schutzklasse:  I

Fabrikat:  RIDI - Leuchten LINIA EVO
Type:  VL2S-GPS150-13DAWS840B0800-Z
  + Zubehör

oder gleichwertig

Angebotenes Fabrikat: `..............................¦

Typ: `..............................¦
Menge: 12,000 St

**1.3.280 Geräteträger mit Abdeckung PMMA klar 52 W 1500mm (Typ E) NN**
Geräteträger
für vorgenannte Tragschiene,
Lichtlenkung durch Abdeckung querprismatisch aus PMMA strukturiert, Ausstrahlungscharakteristik symmetrisch, breitstrahlend, Lichtaustritt direkt. Leuchtmittel LED-M eingebaut, Austausch durch Fachkraft möglich. Die Leuchte generiert einen Bemessungslichtstrom von 7330 lm in Lichtfarbe 840. Die hohe LED-Lebensdauer von bis zu 100.000 h ermöglicht einen langen Einsatz bei gleichbleibender Beleuchtungsgüte. Hohe Lichtqualität durch eine Farborttoleranz von < 3 SDCM.  Stahl, verkehrsweiß, ähnlich RAL 9016, Schutzart IP54, Zulässige Umgebungstemperatur -25 - 40 °C. Einfaches Einclipsen zur elektrischen Kontaktierung und mechanischen Befestigung im systemgebundenem LINIA EVO Tragschienensystem. Mit elektronischem Betriebsgerät DALI-2. Austausch durch Fachkraft möglich. Nennspannung 220 - 240 V AC/DC 50 - 60 Hz.

Artikelnummer: 2560140
Artikelbezeichnung: VL2S-GFS150-7DAWS840BQP0750
Produktkategorie: Geräteträger
Einsatzbereich: Bildung|Büro|Data Center|Einzelhandel|Industrie
Leuchtenform: gerade
Verstellbarkeit: starr
HACCP-Einsatzbereich: Produktion
Maß L: 1500 mm
Maß B: 97 mm
Maß H: 77 mm
Montageart: Stromschiene
Montageort: Tragschiene
Anschlussart: Stromschienenadapter
Art der Verdrahtung: geeignet für Durchgangsverdrahtung
Anzahl Pole: 7
Farbe: verkehrsweiß, ähnlich RAL 9016
Schutzart: IP54
Stoßfestigkeitsgrad: IK03
Glühdrahtprüfung: 650 °C
Zulässige Umgebungstemperatur: -25 - 40 °C
Werkstoff des Gehäuses: Stahl
Oberflächenbehandlung des Gehäuses: pulverbeschichtet
Werkstoff der Abdeckung: PMMA strukturiert
Art der Steuerung: DALI-2
Nennspannung: 220 - 240 V
Frequenz: 50 - 60 Hz
Spannungsart: AC/DC
Bemessungsleistung: 52,0 W
Schutzklasse: I
Lichtlenker: Abdeckung querprismatisch
Lichtaustritt: direkt
Lichtverteilung: symmetrisch
Ausstrahlungscharakteristik: breitstrahlend
UGR-Klasse: ? 22
Lichtstrom einstellbar: stufenlos
Bemessungslichtstrom: 7330 lm
Leuchteneffizienz: 141 lm/W
Leuchtmittel: LED-M
Inklusive Leuchtmittel: Ja
Farbwiedergabeindex Ra: ? 80
Farbtemperatur: 4000 K
Lichtfarbe: 840
Farborttoleranz (SDCM): < 3 SDCM
Photobiologische Sicherheit: RG1
Bemessungslebensdauer L80B50 (tq = 25 °C): 100.000 h
Bemessungslebensdauer L80B10 (tq = 25 °C): 100.000 h
Energieeffizienzklasse Leuchtmittel: C
mit 4 Kabeleinführungen und Durchgangsverdrahtung für
13x2,5qmm
Klemmböcke für Normaleinspeisung  5//x2,5qmm und DALI  2x2x0,8 / 4x 2,5qmm Einspeisung oder Notstromeinspeisung 3x2,5qmm

Montage:
Geräteträger montiert an vorgenannte Tragschienen.
einschließlich Befestigungsmaterial und allem Zubehör

montiern und anschließen mit allem Anschlußmaterial

Leuchtentyp E

Montagehöhe:  ca. 8 Meter
Farbe:  verkehrsweiß RAL 9016
Leuchtmittel:  1xLED-M 52W / 73300 lm 100.000 Std.
Schutzart:  IP 54
Schutzklasse:  I

Fabrikat:  RIDI - Leuchten LINIA EVO
Type:  VL2S-GFS150-7DAWS840BQP0750
  + Zubehör

oder gleichwertig

Angebotenes Fabrikat: `..............................¦

Typ: `..............................¦
Menge: 27,000 St

**1.3.290 Geräteträger mit Abdeckung PMMA klar 52 W 1500mm (Typ E) NEA**
Geräteträger
für vorgenannte Tragschiene,
Lichtlenkung durch Abdeckung querprismatisch aus PMMA strukturiert, Ausstrahlungscharakteristik symmetrisch, breitstrahlend, Lichtaustritt direkt. Leuchtmittel LED-M eingebaut, Austausch durch Fachkraft möglich. Die Leuchte generiert einen Bemessungslichtstrom von 7330 lm in Lichtfarbe 840. Die hohe LED-Lebensdauer von bis zu 100.000 h ermöglicht einen langen Einsatz bei gleichbleibender Beleuchtungsgüte. Hohe Lichtqualität durch eine Farborttoleranz von < 3 SDCM.  Stahl, verkehrsweiß, ähnlich RAL 9016, Schutzart IP54, Zulässige Umgebungstemperatur -25 - 40 °C. Einfaches Einclipsen zur elektrischen Kontaktierung und mechanischen Befestigung im systemgebundenem LINIA EVO Tragschienensystem. Mit elektronischem Betriebsgerät DALI-2. Austausch durch Fachkraft möglich. Nennspannung 220 - 240 V AC/DC 50 - 60 Hz.
Z: Notlichtgeräteträger für zentrale Ersatzstromversorgung

Artikelnummer: 2560140-Z
Artikelbezeichnung: VL2S-GFS150-13DAWS840BQP0750-Z
Produktkategorie: Geräteträger
Einsatzbereich: Bildung|Büro|Data Center|Einzelhandel|Industrie
Leuchtenform: gerade
Verstellbarkeit: starr
HACCP-Einsatzbereich: Produktion
Maß L: 1500 mm
Maß B: 97 mm
Maß H: 77 mm
Montageart: Stromschiene
Montageort: Tragschiene
Anschlussart: Stromschienenadapter
Art der Verdrahtung: geeignet für Durchgangsverdrahtung
Anzahl Pole: 13
Farbe: verkehrsweiß, ähnlich RAL 9016
Schutzart: IP54
Stoßfestigkeitsgrad: IK03
Glühdrahtprüfung: 650 °C
Zulässige Umgebungstemperatur: -25 - 40 °C
Werkstoff des Gehäuses: Stahl
Oberflächenbehandlung des Gehäuses: pulverbeschichtet
Werkstoff der Abdeckung: PMMA strukturiert
Art der Steuerung: DALI-2
Nennspannung: 220 - 240 V
Frequenz: 50 - 60 Hz
Spannungsart: AC/DC
Bemessungsleistung: 52,0 W
Schutzklasse: I
Lichtlenker: Abdeckung querprismatisch
Lichtaustritt: direkt
Lichtverteilung: symmetrisch
Ausstrahlungscharakteristik: breitstrahlend
UGR-Klasse: ? 22
Lichtstrom einstellbar: stufenlos
Bemessungslichtstrom: 7330 lm
Leuchteneffizienz: 141 lm/W
Leuchtmittel: LED-M
Inklusive Leuchtmittel: Ja
Farbwiedergabeindex Ra: ? 80
Farbtemperatur: 4000 K
Lichtfarbe: 840
Farborttoleranz (SDCM): < 3 SDCM
Photobiologische Sicherheit: RG1
Bemessungslebensdauer L80B50 (tq = 25 °C): 100.000 h
Bemessungslebensdauer L80B10 (tq = 25 °C): 100.000 h
Energieeffizienzklasse Leuchtmittel: C
Z: Notlichtgeräteträger für zentrale Ersatzstromversorgung
mit 4 Kabeleinführungen und Durchgangsverdrahtung für
13x2,5qmm
Klemmböcke für Normaleinspeisung  5//x2,5qmm und DALI  2x2x0,8 / 4x 2,5qmm Einspeisung oder Notstromeinspeisung 3x2,5qmm

Montage:
Geräteträger montiert an vorgenannte Tragschienen.
einschließlich Befestigungsmaterial und allem Zubehör

montiern und anschließen mit allem Anschlußmaterial

Leuchtentyp E

Montagehöhe:  ca. 8 Meter
Farbe:  verkehrsweiß RAL 9016
Leuchtmittel:  1xLED-M 52W / 7330 lm 100.000 Std.
Schutzart:  IP 54
Schutzklasse:  I

Fabrikat:  RIDI - Leuchten LINIA EVO
Type:  VL2S-GFS150-13DAWS840BQP0750-Z
  + Zubehör

oder gleichwertig

Angebotenes Fabrikat: `..............................¦

Typ: `..............................¦
Menge: 9,000 St

**1.3.300 Feuchtraumleuchte LED 39 W 6160 lm 4000 K (Typ L)**
*** Grundposition ZZ 3.0
LED-Feuchtraum-Wannenleuchte, 39 W, 6160 lm, 158 lm/W, SKI, IP65, symmetrisch-breitstrahlend, 4000 K, Ra? 80, Ta -20 °C/+40 °C, L90>50000 h (@ Ta 25°C), L80>70000 h (@ Ta max), L70>100000 h (@ Ta max), DALI (DIMD), Wanne PMMA satiniert, Verschluss Kunststoff, Gehäuse glasfaserverstärktes Polyester, Farbe grau. Robuste LED-Feuchtraum-Wannenleuchte mit hochschlagfestem glasfaserverstärktem Polyestergehäuse und satinierter Abschlusswanne mit hoher Schlagfestigkeit. Mehrteilige unverlierbare Verschlussklammern, davon zwei Sicherheitsverschlüsse, Silikondichtung. Lackierter Aluminiumreflektor mit hocheffizienten Zhaga-konformen LED-Modulen und EVG mit Überlast- und Kurzschlussschutz. Ressourcenschonend und umweltfreundlich durch Austauschbarkeit der Komponenten (keine Einwegleuchte). Länge 1572,00 mm, Breite / Durchmesser 116,00 mm, Höhe 125,00 mm, Gewicht 3,10 kg.

einschließlich Befestigungsmaterial aus Edelstahl/Kunstoff und allem erfoderlichem systembezogenes Zubehör.
Montage an Tragschiene oder Unterkonstruktion bis 8 m Höhe

montiern und anschließen mit allem Anschlußmaterial

Leuchtentyp K

Fabrikat:  Adolf Schuch GmbH
Typ:  161 15L34 DIMD
Art.-Nr.:  161 17 0314
  840/4000K
  Dimmbar über DALI 2 x 1,5/2,5 mm²
  Durchgangsverdrahtung 5 x 1,5/2,5 mm²
  Befestigungsmaterial mit Zubehör
  für Lichtband oder Einzelmontage

Einbauort: siehe Plan

oder gleichwertig

angeb. Fabrikat:  ...............................

Typ:  ..............................
Menge: 32,000 St

**1.3.310 Feuchtraumleuchte LED 28 W 3850 lm 4000 K (Typ L)**
*** Wahlposition ZZ 3.1
LED-Feuchtraum-Wannenleuchte, LUXANO 2, 28 W, 3850 lm, 138 lm/W, SKI, IP65, symmetrisch-breitstrahlend, 4000 K, Ra? 80, Ta -20 °C/+35 °C, L80>50000 h (@ Ta max), L70>100000 h (@ Ta max), DALI (DIMD), Wanne PMMA satiniert, Verschluss Edelstahl (1.4310), Gehäuse glasfaserverstärktes Polyester, Farbe grau. LED-Feuchtraum-Wannenleuchte LUXANO 2 mit glasfaserverstärktem Polyestergehäuse, satinierter Abschlusswanne, geschäumter Dichtung und Edelstahlklammern. Lackierter Reflektor mit LED-Modulen und EVG, variable Kabeleinführung und Halteklammern aus Edelstahl zur einfachen und schnellen Montage der Leuchte. Ressourcenschonend und umweltfreundlich durch Austauschbarkeit der Komponenten (keine Einwegleuchte). Länge 1477,00 mm, Breite / Durchmesser 85,00 mm, Höhe 88,00 mm, Gewicht 1,94 kg.

Artikelnummer: 16700 0032
Produktname: 167 15L34G2 DIMD
Fabrikat: Adolf Schuch GmbH

einschließlich Befestigungsmaterial aus Edelstahl/Kunstoff und allem erfoderlichem systembezogenes Zubehör.
Montage an Tragschiene oder Unterkonstruktion bis 8 m Höhe

montiern und anschließen mit allem Anschlußmaterial

Leuchtentyp K

Fabrikat:  Adolf Schuch GmbH
Typ:  167 15L34G2 DIMD
Art.-Nr.:  16700 0032
  840/4000K
  Dimmbar über DALI 2 x 1,5/2,5 mm²
  Durchgangsverdrahtung 5 x 1,5/2,5 mm²
  Befestigungsmaterial mit Zubehör
  für Lichtband oder Einzelmontage

Einbauort: siehe Plan

oder gleichwertig

angeb. Fabrikat:  ...............................

Typ:  ..............................
Menge: 32,000 St

**1.3.320 Rohrleuchte LED m1500 23 W 4270 lm 4000 K (Typ K)**
*** Grundposition ZZ 4.0
Rohrleuchte mit LED-Bestückung. Einsetzbar in industriellen Anwendungen, in Arbeitsgruben für Instandhaltungs- und Reparaturbetriebe sowie im dekorativen Innen- und Außenbereich. Geeignet für Produktionsstätten und Zulieferbetriebe der Lebensmittel- und Getränkeindustrie Leuchtenrohr (Ø 75 mm) aus Kunststoff mit zwei Schnellverschlüssen und Sicherungen gegen unbefugtes Öffnen. Einsetzbar im Innen- und Außenbereich gemäß Schutzart IP 65, IP 66 und IP 67. Druckwasserdicht bis 20 m, gemäß Schutzart IP 68, 20 m. Aufgrund der hohen Schutzart IP 69K geeignet für intensive Reinigungsprozesse mit Hochdruckreinigern Leuchtenrohr aus PMMA Transopal® (schlagzäh) oder PC Tropal® (bruchsicher), homogen ausgeleuchtet. Leuchte montage- und anschlussfertig. Eingebautes Betriebsgerät 230 V AC/DC, optional notlichtfähig. Je eine Kabelverschraubung M20 stirnseitig und 4 x 1,5 mm² Durchgangsverdrahtung. 2 kV Transientenfilter. Einzel- oder Lichtbandmontage. Decken- oder Wandbefestigung durch zwei Befestigungsschellen aus Edelstahl/Kunststoff schwarz/transparent, variabler Befestigungsabstand.

Länge: 1712 mm ± 2 mm
Breite: 89 mm
Höhe: 97 mm
Befestigungsmaß a: 1610 mm ± 25 mm
max. Gewicht: 5,0 kg

Ausführung: m1500;Lampe: LED;Anzahl Lampen: 1-lampig;Lampenlichtstrom: 4270 lm ;LOR: 96,3 %;Leuchtenlichtstrom: 4112 lm;max. Systemleistung: 23 W;Leuchtenlichtausbeute: 178,8 lm/W;Farbtemperatur: weiß, 840/4000 K, Ra > 80;Farbkonsistenz (McAdam-Ellipse): SDCM3;Lampenlebensdauer: L80 B10 > 60.000 h bei +40°C;Dauerhafte Umgebungstemperatur: -25°C bis +40°C;Betriebsgerät: LED-Betriebsgerät stromgesteuert, DALI (Durchgangsverdrahtung beinhaltet 2 x 1,5 mm² Steuerleitung), 230 - 240 V AC/DC;EL (Emergency Lighting): optional;DC Level werkseitig: 15 %;Max. Anzahl an Leuchten Leitungsschutzschalter B16: 26;Max. Anzahl an Leuchten Leitungsschutzschalter C16: 43;Durchgangsverdrahtung: 5 x 1,5 mm²;Werkstoff des Gehäuses: Kunststoff;Gehäusefarbe: sonstige;Abdeckung: Lampenschutzrohr;Werkstoff der Abdeckung: PMMA Transopal® (schlagzäh);Lichtverteilung: raumstrahlend;Verstellbarkeit: schwenkbar;UGR Wert (4H8H)*: 23,3;Schutzklasse: II;Schutzart (IP): IP65, IP66, IP67, IP68 20m, IP69K;Schlagfestigkeit: IK09;ENEC: Ja;VDE: Ja;Herstellergarantie: 5 Jahre;Montageart: Seilabhängung, Spannseilaufhängung, Deckenmontage, Wandmontage, Einzelmontage, Lichtbandmontage;Austauschbarkeit des Betriebsgerätes: Betriebsgerät tauschbar durch Fachpersonal;Austauschbarkeit der Lichteinheit: LED-Einschub tauschbar durch Fachpersonal;Energieeffizienzklasse der Lichtquelle: C;

Ausgewählte Optionen
- DALI, 1lampig (Steuerleitung 2 x 1,5 mm², vorhandene Durchgangsverdrahtung wird belegt) | 100502
- Durchgangsverdrahtung 5 x 1,5 mm² | 775831
- Durchgangsverdrahtung 5 x 2,5 mm² | 775392
- Optionen: 100502, 775831, 775392
einschließlich Befestigungsmaterial aus Edelstahl/Kunstoff und allem erfoderlichem systembezogenes Zubehör.
Montage an Tragschiene oder Unterkonstruktion bis 8 m Höhe

montiern und anschließen mit allem Anschlußmaterial

Leuchtentyp K

Fabrikat:  Norka
Typ:  ZUG LED m1500, 4270lm 23W
Art.-Nr.:  7756803424-F-MC1
  840/4000K raumstrahlend
  PMMA Transopal (schlagzäh)
  Schutzklasse II, Leistung 23 W
  LED 1-lampig
  Dimmbar über DALI 2 x 1,5/2,5 mm²
  Durchgangsverdrahtung 5 x 1,5/2,5 mm²
  Befestigungsmaterial mit Zubehör
  für Lichtband oder Einzelmontage

Einbauort: siehe Plan

oder gleichwertig

angeb. Fabrikat:  ...............................

Typ:  ..............................
Menge: 14,000 St

**1.3.330 Feuchtraumleuchte LED 36 W 6500 lm 4000 K (Typ K)**
*** Wahlposition ZZ 4.1
Bewährte Wannenleuchte LUNA N LED 1578mm LOPRA 1x31W 120° 5000lm 4000K, SK I, ohne DV, V2A Clip, Silikonschaum-Dichtung. Feuchtraum-Wannenleuchte aus grauem, glasfaserverstärktem Polyestergehäuse. Die LOPRA-Abdeckung sorgt für eine blendfreie, homogene Ausleuchtung. Mit alterungsbeständiger Silikonschaumdichtung und rostfreiem Stahl-Verschluss-Clip. Einfache Montage durch PRACHT-KLAMMER-SYSTEM, geeignet für Decken-, Pendel-, Tragschienen- und Wandmontage. Artikelnummer: 5261150 GTIN: 4018098221425 Technische Details/Spezifikation: Abdeckung aus LO - LOPRA; Gehäuse aus GFK-Polyester Grau RAL 7035; 220–240 V 0/50/60 Hz; Energieeffizienz Klasse C; Anzahl Leuchtmittel / LED-Reihen: 1; IP66; Durchgangsverdrahtung in mm²: Als Zubehör erhältlich; Maße: LxBxH: 1578mm x 86mm x 98mm; Durchmesser: mm
einschließlich Befestigungsmaterial aus Edelstahl/Kunstoff und allem erfoderlichem systembezogenes Zubehör.
Montage an Tragschiene oder Unterkonstruktion bis 8 m Höhe

montiern und anschließen mit allem Anschlußmaterial

Leuchtentyp K

Fabrikat:  Pracht
Typ:  LUNA N LED  1.6m
  LOPRA 1x31W 120° lm 840DVAls
Art.-Nr.:  5261150
  Durchgangsverdrahtung 5 x 1,5/2,5 mm²
  Befestigungsmaterial mit Zubehör
  für Lichtband oder Einzelmontage

Einbauort: siehe Plan

oder gleichwertig

angeb. Fabrikat:  ...............................

Typ:  ..............................
Menge: 14,000 St

**1.3.340 Rohrleuchte LED m1500 41 W 7830 lm 4000 K (Typ G)**
Rohrleuchte mit LED-Bestückung. Einsetzbar in industriellen Anwendungen, in Arbeitsgruben für Instandhaltungs- und Reparaturbetriebe sowie im dekorativen Innen- und Außenbereich. Geeignet für Produktionsstätten und Zulieferbetriebe der Lebensmittel- und Getränkeindustrie Leuchtenrohr (Ø 75 mm) aus Kunststoff mit zwei Schnellverschlüssen und Sicherungen gegen unbefugtes Öffnen. Einsetzbar im Innen- und Außenbereich gemäß Schutzart IP 65, IP 66 und IP 67. Druckwasserdicht bis 20 m, gemäß Schutzart IP 68, 20 m. Aufgrund der hohen Schutzart IP 69K geeignet für intensive Reinigungsprozesse mit Hochdruckreinigern Leuchtenrohr aus PMMA Transopal® (schlagzäh) oder PC Tropal® (bruchsicher), homogen ausgeleuchtet. Leuchte montage- und anschlussfertig. Eingebautes Betriebsgerät 230 V AC/DC, optional notlichtfähig. Je eine Kabelverschraubung M20 stirnseitig und 4 x 1,5 mm² Durchgangsverdrahtung. 2 kV Transientenfilter. Einzel- oder Lichtbandmontage. Decken- oder Wandbefestigung durch zwei Befestigungsschellen aus Edelstahl/Kunststoff schwarz/transparent, variabler Befestigungsabstand.

Länge: 1712 mm ± 2 mm
Breite: 89 mm
Höhe: 97 mm
Befestigungsmaß a: 1610 mm ± 25 mm
max. Gewicht: 4,9 kg

Ausführung: m1500;Lampe: LED;Anzahl Lampen: 1-lampig;Lampenlichtstrom: 7830 lm ;LOR: 96,3 %;Leuchtenlichtstrom: 7540 lm;max. Systemleistung: 41 W;Leuchtenlichtausbeute: 183,9 lm/W;Farbtemperatur: weiß, 840/4000 K, Ra > 80;Farbkonsistenz (McAdam-Ellipse): SDCM3;Lampenlebensdauer: L80 B10 > 60.000 h bei +40°C;Dauerhafte Umgebungstemperatur: -25°C bis +40°C;Betriebsgerät: LED-Betriebsgerät stromgesteuert, nicht dimmbar, 230 V - 240 V AC/DC;EL (Emergency Lighting): optional;DC Level werkseitig: 100 %;Max. Anzahl an Leuchten Leitungsschutzschalter B16: 26;Max. Anzahl an Leuchten Leitungsschutzschalter C16: 43;Durchgangsverdrahtung: 4 x 1,5 mm²;Werkstoff des Gehäuses: Kunststoff;Gehäusefarbe: sonstige;Abdeckung: Lampenschutzrohr;Werkstoff der Abdeckung: PMMA Transopal® (schlagzäh);Lichtverteilung: raumstrahlend;Verstellbarkeit: schwenkbar;UGR Wert (4H8H)*: 25,4;Schutzklasse: II;Schutzart (IP): IP65, IP66, IP67, IP68 20m, IP69K;Schlagfestigkeit: IK09;ENEC: Ja;VDE: Ja;Herstellergarantie: 5 Jahre;Montageart: Seilabhängung, Spannseilaufhängung, Deckenmontage, Wandmontage, Einzelmontage, Lichtbandmontage;Austauschbarkeit des Betriebsgerätes: Betriebsgerät tauschbar durch Fachpersonal;Austauschbarkeit der Lichteinheit: LED-Einschub tauschbar durch Fachpersonal;Energieeffizienzklasse der Lichtquelle: C;

Ausgewählte Optionen
- Durchgangsverdrahtung 5 x 2,5 mm²
- DALI, 1-lampig | 100502
einschließlich Befestigungsmaterial aus Edelstahl/Kunstoff und allem erfoderlichem systembezogenes Zubehör.
Montage an Tragschiene oder Unterkonstruktion bis 8 m Höhe

montiern und anschließen mit allem Anschlußmaterial
Leuchtentyp G

Fabrikat:  Norka
Typ:  ZUG LED m1500, 7830lm 41W
Art.-Nr.:  7756803424-F-MC9
  840/4000K raumstrahlend
  PMMA Transopal (schlagzäh)
  Schutzklasse II, Leistung 41 W
  LED 1-lampig
  Dimmbar über DALI 2 x 1,5/2,5 mm²
  Durchgangsverdrahtung 5 x 1,5/2,5 mm²
  Befestigungsmaterial mit Zubehör
  für Lichtband- oder Einzelmontage

Einbauort: siehe Plan

oder gleichwertig

angeb. Fabrikat:  ...............................

Typ:  ..............................
Menge: 2,000 St

**1.3.350 Deckenanbauleuchte LED m1500 33 W 6300 lm 4000 K (Typ F)**
Deckenanbau-Leuchte aus Kunststoff mit LED-Bestückung, 1- oder 2-lampig. Einsetzbar in industriellen Anwendungen und in Bereichen mit besonderen Schutzanforderungen. Witterungs- und UV-beständiges Leuchtengehäuse aus glasfaserverstärktem Kunststoff, ähnlich RAL 9010. Einsetzbar im Innen- und Außenbereich gemäß Schutzart IP 65 (1- oder 2-lampig). Lampen- und Geräteraum thermisch getrennt. Kurzes Dichtungssystem bestehend aus alterungsbeständigem, formstabilem Silikon-/Synthese-Kautschuk. Schutzrohrreflektor mit Verschlusssystem für einfachen LED-Wechsel (easy eXchange LED), unabhängig voneinander schwenkbar, aus PMMA Transopal® (schlagzäh) oder PC Tropal® (bruchsicher) mit innenliegendem Aluminiumreflektor (MIRO-SILVER®). Arretierung des Schutzrohrreflektors in 10°-Schritten möglich. Leuchte montage- und anschlussfertig. Eingebautes Betriebsgerät 230 V AC/DC. Zwei Anschlussdeckel, zwei stirnseitige Kabelmembrane M20. 2 kV Transientenfilter. Einzel- oder Lichtbandmontage. Deckenbefestigung durch zwei Befestigungsklammern aus Edelstahl, variabler Befestigungsabstand.

Länge: 1551 mm ± 2 mm
Breite: 107 mm
Höhe: 140 mm
Befestigungsmaß a: 890 mm ± 40 mm
max. Gewicht: 3,1 kg

Ausführung: m1500;Lampe: LED;Anzahl Lampen: 1-lampig;Lampenlichtstrom: 6300 lm ;LOR: 97,5 %;Leuchtenlichtstrom: 6143 lm;max. Systemleistung: 33 W;Leuchtenlichtausbeute: 186,2 lm/W;Farbtemperatur: weiß, 840/4000 K, Ra > 80;Farbkonsistenz (McAdam-Ellipse): SDCM3;Lampenlebensdauer: L80 B10 > 60.000 h bei +40°C;Dauerhafte Umgebungstemperatur: -25°C bis +40°C;Betriebsgerät: LED-Betriebsgerät stromgesteuert, DALI (zusätzlich 2 x 1,5 mm² Steuerleitung), 230 - 240 V AC/DC, 50/ 60 Hz;EL (Emergency Lighting): optional;DC Level werkseitig: 15 %;DC Level programmierbar: 1 % bis 100 %;Transientenschutz: 2 kV;Max. Anzahl an Leuchten Leitungsschutzschalter B16: 26;Max. Anzahl an Leuchten Leitungsschutzschalter C16: 43;Durchgangsverdrahtung: 5 x 2,5 mm²;Werkstoff des Gehäuses: Kunststoff;Gehäusefarbe: weiß ähnlich RAL 9010;Abdeckung: Schutzrohrreflektor;Werkstoff der Abdeckung: PMMA Transopal® (schlagzäh);Lichtverteilung: breitstrahlend;Verstellbarkeit: schwenkbar;UGR Wert (4H8H)*: 23,2;Schutzklasse: II;Schutzart (IP): IP65;Schlagfestigkeit: IK04;ENEC: Ja;VDE: Ja;Herstellergarantie: 5 Jahre;Beständigkeit: schlagfest, säurefest, laugenbeständig, staubdicht, korrosionsfest;Montageart: Spannseilaufhängung, Anbau, Deckenmontage, Wandmontage, Einzelmontage, Lichtbandmontage, Montage an Tragschiene, Pendelabhängung;Austauschbarkeit des Betriebsgerätes: Betriebsgerät tauschbar durch Fachpersonal;Austauschbarkeit der Lichteinheit: Schutzrohrreflektor tauschbar durch Fachpersonal;Energieeffizienzklasse der Lichtquelle: C;NFC fähig: optional;

Ausgewählte Optionen
- Durchgangsverdrahtung 5 x 2,5 mm² | 445383
- DALI, 1-lampig | 100502
- Optionen: 445383, 100502, 445831

einschließlich Befestigungsmaterial und allem erfoderlichem systembezogenes Zubehör.
Montage an Tragschiene oder Unterkonstruktion bis 8 m Höhe

montiern und anschließen mit allem Anschlußmaterial

Leuchtentyp F

Fabrikat:  Norka
Typ:  ERFURT LED m1500, 6300lm 33W
Art.-Nr.:  4456804424-F-MC5
  840/4000K raumstrahlend
  PMMA Transopal (schlagzäh)
  Schutzklasse II, Leistung 33 W
  LED 1-lampig
  Dimmbar über DALI 2 x 1,5/2,5 mm²
  Durchgangsverdrahtung 5 x 1,5/2,5 mm²
  Befestigungsmaterial mit Zubehör
  für Lichtband- oder Einzelmontage

Einbauort: siehe Plan

oder gleichwertig

angeb. Fabrikat:  ...............................

Typ:  ..............................
Menge: 20,000 St

**1.3.360 Anbau-/Einbau Downlight LED-M bis 23 W 2880 lm 4000 K Einstellwert 15W (Typ H)**
Anbau-/Einbau Downlight
Lichtlenkung durch Abdeckung opal, Ausstrahlungscharakteristik symmetrisch, extrem breitstrahlend, Lichtaustritt direkt. Leuchtmittel LED-M eingebaut, Austausch durch Fachkraft möglich. Die Leuchte generiert einen Bemessungslichtstrom von 2880 lm in Lichtfarbe 830/840, Lichtstrom einstellbar: in Stufen. Die hohe LED-Lebensdauer ermöglicht einen langen Einsatz bei gleichbleibender Beleuchtungsgüte. Hohe Lichtqualität durch eine Farborttoleranz von < 3 SDCM. Lichtstrom in Stufen einstellbar von 2120 - 2880 lm. Gehäuse aus Kunststoff, verkehrsweiß, ähnlich RAL 9016, Schutzart IP40. Abdeckung aus PMMA opal. Ein- und Anbaudownlight mit variabler Befestigungsklammer für Deckenöffnungen von 65 bis 260 mm. Für Deckenstärken von 10-20 mm. Mit elektronischem Betriebsgerät xFlex. Austausch durch Fachkraft möglich. Nennspannung 220 - 240 V AC 50 - 60 Hz.

Artikelnummer: 0322095
Artikelbezeichnung: SARA290 NDWS830840OS285
Produktkategorie: Downlight
Einsatzbereich: Einzelhandel
Leuchtenform: rund
Maß H: 22 mm
Maß D: 290 mm
Montageart: Einbau|Anbau
Montageort: Decke
Anschlussart: Steckklemme
Art der Verdrahtung: Abschluss
Anzahl Pole: 3
Leiterquerschnitt: 0,75 - 1,5 mm²
Systemmaß: D 290
Farbe: verkehrsweiß, ähnlich RAL 9016
Schutzart: IP40
Stoßfestigkeitsgrad: IK03
Glühdrahtprüfung: 650 °C
Zulässige Umgebungstemperatur: -20 - 25 °C
Werkstoff des Gehäuses: Kunststoff
Werkstoff der Abdeckung: PMMA opal
Art der Steuerung: xFlex
Nennspannung: 220 - 240 V
Frequenz: 50 - 60 Hz
Spannungsart: AC
Bemessungsleistung: 23,0 W
Schutzklasse: II
Lichtlenker: Abdeckung opal
Lichtaustritt: direkt
Lichtverteilung: symmetrisch
Ausstrahlungscharakteristik: extrem breitstrahlend
UGR-Klasse: > 25
Lichtstrom einstellbar: in Stufen
Bemessungslichtstrom: 2880 lm
Einstellbarer Lichtstrom: 2120 - 2880 lm
Leuchteneffizienz: 125 lm/W
Leuchtmittel: LED-M
Inklusive Leuchtmittel: Ja
Farbwiedergabeindex Ra: ? 80
Farbtemperatur: 3000 K|4000 K
Lichtfarbe: 830/840
Farbtemperatur einstellbar: Ja
Farborttoleranz (SDCM): < 3 SDCM
Photobiologische Sicherheit: RG0
Bemessungslebensdauer L80B50 (tq = 25 °C): 50.000 h
Energieeffizienzklasse Leuchtmittel:
einschließlich Montage mit Befestigungsmaterial und allem erfoderlichem systembezogenes Zubehör.
Montage in abgehängter Decke
montieren und anschließen mit allem Anschlußmaterial

Leuchtentyp H

Fabrikat:  RIDI
Typ:  SARA, 2880lm 23W
Art.-Nr.:  0322095
  840/4000K
  Befestigungsmaterial mit Zubehör
  für in vorhandene abgehängten Deckenöffnung
  Einstellwert auf 15 W

Einbauort: siehe Plan

oder gleichwertig

angeb. Fabrikat:  ...............................

Typ:  ..............................
Menge: 48,000 St

**1.3.370 Pendelleuchte LED-M 37 W 5010 lm 4000 K (Typ J)**
*** Grundposition ZZ 5.0
Decken- / Pendelleuchte
aus Stahlblech mit mikroprismatischem Diffusor. Lichtlenkung durch Abdeckung mikroprismatisch mit opalem Diffusor, Ausstrahlungscharakteristik symmetrisch, extrem breitstrahlend, Lichtaustritt direkt. Leuchtmittel LED-M eingebaut, Austausch durch Fachkraft möglich. Die Leuchte generiert einen Bemessungslichtstrom von 5010 lm in Lichtfarbe 840. Die hohe LED-Lebensdauer ermöglicht einen langen Einsatz bei gleichbleibender Beleuchtungsgüte. Hohe Lichtqualität durch eine Farborttoleranz von < 3 SDCM.  Gehäuse aus Stahl, verkehrsweiß, ähnlich RAL 9016, Schutzart IP20. Abdeckung aus PMMA klar. Montage als Einzel- oder Bandleuchte, Stirnteile separat zu bestellen. Bei Bandmontage ist der Leuchtenverbinder erforderlich. Durchgangsverdrahtung als Zubehör verfügbar. Mit elektronischem Betriebsgerät. Austausch durch Fachkraft möglich. Bemessungsleistung 37,0 W, Nennspannung 220 - 240 V AC/DC 50 - 60 Hz,
Schutzklasse I.

Artikelnummer: 0637931
Artikelbezeichnung: ARKA-A1415DAWS840MPO0500
Produktkategorie: Deckenleuchte
Einsatzbereich: Bildung|Büro
Leuchtenform: rechteckig
Verstellbarkeit: starr
Maß L: 1411 mm
Maß B: 167 mm
Maß H: 48 mm
Montageart: Anbau
Anschlussart: Steckklemme
Art der Verdrahtung: geeignet für Durchgangsverdrahtung
Anzahl Pole: 5
Leiterquerschnitt: 0,5 - 2,5 mm²
Farbe: verkehrsweiß, ähnlich RAL 9016
Schutzart: IP20
Stoßfestigkeitsgrad: IK03
Glühdrahtprüfung: 650 °C
Zulässige Umgebungstemperatur: -20 - 40 °C
Werkstoff des Gehäuses: Stahl
Oberflächenbehandlung des Gehäuses: pulverbeschichtet
Werkstoff der Abdeckung: PMMA klar
Art der Steuerung: DALI-2
Nennspannung: 220 - 240 V
Frequenz: 50 - 60 Hz
Spannungsart: AC/DC
Bemessungsleistung: 37,0 W
Schutzklasse: I
Lichtlenker: Abdeckung mikroprismatisch mit opalem Diffusor
Lichtaustritt: direkt
Lichtverteilung: symmetrisch
Ausstrahlungscharakteristik: extrem breitstrahlend
UGR-Klasse: ? 19
Lichtstrom einstellbar: stufenlos
Bemessungslichtstrom: 5010 lm
Leuchteneffizienz: 135 lm/W
Farbwiedergabeindex Ra: ? 80
Farbtemperatur: 4000 K
Farborttoleranz (SDCM): < 3 SDCM
Photobiologische Sicherheit: RG1
Bemessungslebensdauer L80B50 (tq = 25 °C): 100.000 h
Bemessungslebensdauer L80B10 (tq = 25 °C): 100.000 h
Energieeffizienzklasse Leuchtmittel: C
einschließlich Montage mit Befestigungsmaterial und allem erfoderlichem systembezogenes Zubehör.
Montage an abgehängter Decke
montieren und anschließen mit allem Anschlußmaterial

Fabrikat:  RIDI
Typ:  ARKA-A1415DAWS840MPO0500
  5010lm 37W
Art.-Nr.:  0637931
  840/4000K
  Befestigungsmaterial mit Zubehör
  für Seilabhängung mit Balattchin und Kabel 5x1,5 qmm

Einbauort: siehe Plan

oder gleichwertig

angeb. Fabrikat:  ...............................

Typ:  ..............................
Menge: 17,000 St

**1.3.380 Pendelleuchte LED-M 39 W 6030 lm 4000 K (Typ J)**
*** Wahlposition ZZ 5.1
Pendelleuchte
Lichtlenkung durch Abdeckung mikroprismatisch, Ausstrahlungscharakteristik symmetrisch, extrem breitstrahlend, Lichtaustritt direkt/indirekt. Leuchtmittel LED-M eingebaut, Austausch durch Fachkraft möglich. Die Leuchte generiert einen Bemessungslichtstrom von 6030 lm in Lichtfarbe 840, Lichtstrom einstellbar: stufenlos. Die hohe LED-Lebensdauer ermöglicht einen langen Einsatz bei gleichbleibender Beleuchtungsgüte. Hohe Lichtqualität durch eine Farborttoleranz von < 3 SDCM.  Gehäuse aus Aluminium, weiß, Schutzart IP20. Abdeckung aus PMMA strukturiert. Die Leuchten sind für die Pendelmontage mit Seilpendel, Länge 1,5 m ZSPT2Z 330 (siehe Zubehör) geeignet. Netzzuleitung, Länge 1,5 m mit transparentem Mantel (separat zu bestellen). Für die Herstellung von F-EDGE2-Konstrukten sind Verbindungsstücke gerade, in L-, in T- und in Kreuzform lieferbar (siehe Zubehör). Leuchte auch als Anbauvariante möglich mit entsprechendem Zubehörsatz (siehe Zubehör). Mit elektronischem Betriebsgerät DALI-2. Austausch durch Fachkraft möglich. Nennspannung 220 - 240 V AC/DC 50 - 60 Hz.

Artikelnummer: 0637633
Artikelbezeichnung: FEDGE2-PDI1200DAWS840-0600
Produktkategorie: Pendelleuchte
Einsatzbereich: Bildung|Büro
Leuchtenform: rechteckig
Verstellbarkeit: starr
Maß L: 1201 mm
Maß B: 341 mm
Maß H: 22 mm
Montageart: Pendel
Montageort: Decke
Anschlussart: Steckklemme
Art der Verdrahtung: mit Durchgangsverdrahtung
Anzahl Pole: 5
Leiterquerschnitt: 0,5 - 2,5 mm²
Farbe: weiß
Schutzart: IP20
Stoßfestigkeitsgrad: IK07
Glühdrahtprüfung: 650 °C
Zulässige Umgebungstemperatur: -25 - 25 °C
Werkstoff des Gehäuses: Aluminium
Oberflächenbehandlung des Gehäuses: pulverbeschichtet
Werkstoff der Abdeckung: PMMA strukturiert
Art der Steuerung: DALI-2
Nennspannung: 220 - 240 V
Frequenz: 50 - 60 Hz
Spannungsart: AC/DC
Bemessungsleistung: 39,0 W
Schutzklasse: I
Lichtlenker: Abdeckung mikroprismatisch
Lichtaustritt: direkt/indirekt
Lichtverteilung: symmetrisch
Ausstrahlungscharakteristik: extrem breitstrahlend
UGR-Klasse: ? 19
Lichtstrom einstellbar: stufenlos
Bemessungslichtstrom: 6030 lm
Leuchteneffizienz: 155 lm/W
Leuchtmittel: LED-M
Inklusive Leuchtmittel: Ja
Farbwiedergabeindex Ra: ? 80
Farbtemperatur: 4000 K
Lichtfarbe: 840
Farborttoleranz (SDCM): < 3 SDCM
Bemessungslebensdauer L80B50 (tq = 25 °C): 50.000 h
Energieeffizienzklasse Leuchtmittel: D
einschließlich Montage mit Befestigungsmaterial und allem erfoderlichem systembezogenes Zubehör.
Montage an abgehängter Decke
montieren und anschließen mit allem Anschlußmaterial

Fabrikat:  RIDI
Typ:  FEDGE2-PDI1200DAWS840-0600
  6030lm 39W
Art.-Nr.:  0637633
  840/4000K
  Befestigungsmaterial mit Zubehör
  für Seilabhängung mit Balattchin und Kabel 5x1,5 qmm

Einbauort: siehe Plan

oder gleichwertig

angeb. Fabrikat:  ...............................

Typ:  ..............................
Menge: 17,000 St

**1.3.390 Deckenanbauleuchte LED bis 26 W 3430 lm 4000 K Einstellwert 15W (Typ I)**
Deckenleuchte
Die mikroprismatische Abdeckung sorgt durch ihre symmetrisch breitstrahlende Ausstrahlungscharakteristik für eine angenehme und blendfreie Ausleuchtung von Bildschirmarbeitsplätzen und Unterrichtsräumen. Besonders effiziente, lineare LED-Module in nonSELV-Technologie, geschützt durch eine transparente Modulabdeckung. Das LED-Modul ist gemäß den Anforderungen der Ökodesign-Richtlinie durch eine Elektrofachkraft wechselbar. Lichtstrom in Stufen einstellbar von 2000 - 3430 lm. Rechteckiges, kantiges Gehäuse aus pulverlackiertem Stahlblech, weiß. Stirnseitige Ausbrechöffnungen ermöglichen bei bandförmiger Anordnung die Durchgangsverdrahtung der Leuchten. Direkte Deckenmontage unter Verwendung der mitgelieferten Deckennocken und Schlitzscheiben zur Fixierung. 4-Punkt Befestigung. Bei Verwendung der als Zubehör lieferbaren Montagebügel können die Leuchten an 2 Deckenmontagepunkten befestigt werden. Dazu wird der Montagebügel an der Decke vormontiert und die Leuchte daran befestigt. Das Leuchtengehäuse ist auf der Längsseite mit einer abnehmbaren Seitenleiste ausgeführt. LED-Treiber in der Leuchte eingebaut und durch eine Elektrofachkraft wechselbar. Anschlußklemme für Durchgangsverdrahtung geeignet.

Artikelnummer: 1627922
Artikelbezeichnung: AB2-AS1265FLWS840MPO0350
Produktkategorie: Deckenleuchte
Einsatzbereich: Bildung|Büro
Leuchtenform: rechteckig
Verstellbarkeit: starr
Maß L: 1265 mm
Maß B: 200 mm
Maß H: 55 mm
Montageart: Anbau
Montageort: Decke
Anschlussart: Steckklemme
Art der Verdrahtung: geeignet für Durchgangsverdrahtung
Anzahl Pole: 3
Leiterquerschnitt: 0,5 - 2,5 mm²
Farbe: verkehrsweiß, ähnlich RAL 9016
Schutzart: IP40
Glühdrahtprüfung: 650 °C
Zulässige Umgebungstemperatur: -20 - 35 °C
Werkstoff des Gehäuses: Stahl
Oberflächenbehandlung des Gehäuses: pulverbeschichtet
Werkstoff der Abdeckung: PMMA strukturiert
Art der Steuerung: xFlex
Nennspannung: 220 - 240 V
Frequenz: 50 - 60 Hz
Spannungsart: AC/DC
Bemessungsleistung: 26,0 W
Schutzklasse: I
Lichtlenker: Abdeckung mikroprismatisch
Lichtaustritt: direkt
Lichtverteilung: symmetrisch
Ausstrahlungscharakteristik: breitstrahlend
UGR-Klasse: ? 19
Lichtstrom einstellbar: in Stufen
Bemessungslichtstrom: 3430 lm
Einstellbarer Lichtstrom: 2000 - 3430 lm
Leuchteneffizienz: 132 lm/W
Leuchtmittel: LED-M
Inklusive Leuchtmittel: Ja
Farbwiedergabeindex Ra: ? 80
Farbtemperatur: 4000 K
Lichtfarbe: 840
Farborttoleranz (SDCM): < 3 SDCM
Photobiologische Sicherheit: RG1
Bemessungslebensdauer L80B50 (tq = 25 °C): 100.000 h
Bemessungslebensdauer L80B10 (tq = 25 °C): 79.000 h
Energieeffizienzklasse Leuchtmittel: C
einschließlich Montage mit Befestigungsmaterial und allem erfoderlichem systembezogenes Zubehör.
Montage an der abgehängten Decke mit Unterkonstruktion
montieren und anschließen mit allem Anschlußmaterial

Leuchtentyp I

Fabrikat:  RIDI
Typ:  AB2-AS1265FLWS840MPO0350
  3430lm 26W
Art.-Nr.:  1627922
  840/4000K
  Befestigungsmaterial mit Zubehör
  an abgehängte Decke
  Einstellwert auf 15 W

Einbauort: siehe Plan

oder gleichwertig

angeb. Fabrikat:  ...............................

Typ:  ..............................
Menge: 18,000 St

**1.3.400 Blindabdeckung 1,5 m, mit Zuschnitt**
Blindabdeckung aus extrudiertem Kunststoff,
für vorgenannte Tragschiene, IP54, weiß, mit zwei Dichtungen, durch Absägen kürzbar, Länge 1.500 mm

Artikelnummer: 1207292
Artikelbezeichnung: VLSBKM 1500
Maß L: 1500 mm
Maß B: 58 mm
Maß H: 15 mm
Montageart: Stromschiene
Farbe: verkehrsweiß, ähnlich RAL 9016
Schutzart: IP54
Glühdrahtprüfung: 650 °C
Werkstoff des Gehäuses: Kunststoff
Montage:
Blindabdeckung montiert an vorgenannte Tragschienen.
einschließlich Zuschnitt je nach Leuchtenaufteilung mit geeignerter Säge mit Befestigungsmaterial und allem Zubehör

Montagehöhe:  ca. 8 Meter
Farbe:  weiß
Schutzart:  IP 54

Fabrikat:  RIDI - Leuchten LINIA EVO
Artikel Nr.:1207292
Type:  VLSBKM 1500
  + Zubehör u. Zuschnitt

oder gleichwertig

Angebotenes Fabrikat: `..............................¦

Typ: `..............................¦
Menge: 84,000 St

**1.3.410 Blindabdeckung 2,0 m, mit Zuschnitt**
Blindabdeckung aus extrudiertem Kunststoff,
für vorgenannte Tragschiene IP54, weiß, mit zwei Dichtungen, durch Absägen kürzbar, Länge 2.000 mm

Artikelnummer: 1207301
Artikelbezeichnung: VLSBKM 2000
Maß L: 2000 mm
Maß B: 58 mm
Maß H: 15 mm
Montageart: Stromschiene
Farbe: verkehrsweiß, ähnlich RAL 9016
Werkstoff des Gehäuses: Kunststoff

Montage:
Blindabdeckung montiert an vorgenannte Tragschienen.
einschließlich Zuschnitt je nach Leuchtenaufteilung mit geeignerter Säge mit Befestigungsmaterial und allem Zubehör

Montagehöhe:  ca. 8 Meter
Farbe:  weiß
Schutzart:  IP 54

Fabrikat:  RIDI - Leuchten LINIA EVO
Artikel Nr.:1207301
Type:  VLSBKM 2000
  + Zubehör u. Zuschnitt

oder gleichwertig

Angebotenes Fabrikat: `..............................¦

Typ: `..............................¦
Menge: 93,000 St

**1.3.420 Erstellen eines Meßprotokolls - Beleuchtungsmessung -**
*** Pauschalposition
Erstellen eines Meßprotokolls / Lichtberechnung nach DIN EN 12464-1
- Beleuchtungsmessung mit Dialux bzw. Relux -
nach Fertigstellung der Beleuchtungsanlage für die gesamte Werkstatthalle, sowie einarbeiten und erstellen der in im Leistungsverzeichnis aufgeführten und genannten Revisionsunterlagen.
Menge: 1,000 psch
